# GB Wartburgkreis an B+L-Straßen
Angebotsaufforderung (GAEB 90, DA83)
Vergabenummer: 34277063-04
DV-Nummer: 152-0077
Eröffnung: 27.08.26 13:30
Ende der Zuschlagsfrist: 23.10.26
Währung: EUR
Auftraggeber: Thüringer Landesamt für Bau und Verkehr

## Zusätzlicher Text
Ausführungsbeschreibung

Inhalt

1. Allgemeine Beschreibung der Leistung
2. Beschreibung der örtlichen Verhältnisse
3. Angaben zur Ausführung
4. Ausführungsunterlagen
5. Ergänzende Vertragsbedingungen
6. Sicherheit und Gesundheitsschutz auf Baustellen

1. Allgemeine Beschreibung der Leistung

1.1 Auszuführende Leistung

Die Grasmahd dient zur Gewährleistung der Sichtverhältnisse, der
Verkehrssicherheit, der Sicherstellung der Straßenentwässerung und der
ingenieurbiologischen Sicherung des Straßenkörpers gegen Erosion sowie
der Vermeidung von Verunkrautung entlang angrenzender bewirtschafteter
Flächen.

1.2 Ausgeführte Leistungen und Vorarbeiten

enfällt

1.3 Mindestanforderungen für Nebenangebote

entfällt

2. Beschreibung der örtlichen Verhältnisse

2.1 Lage

Bundes- und Landesstraßen im Landkreis Wartburgkreis.

2.2 Erreichbarkeit:

Die betreffenden Flächen befinden sich  im LK Wartburgkreis und sind
über das öffentliche Straßennetz bzw. über befahrbare Zuwegungen
erreichbar.

2.3 Ver- und Entsorgungsmöglichkeiten

enfällt

2.4 Lager- und Arbeitsplätze

enfällt

3. Angaben zur Ausführung

Grundsätzlich ist von Maschinenmulchmahd auszugehen. Anders zu
bearbeitende Flächen werden ggf. in gesonderten Positionen beauftragt.
Die Flächen sind in der Regel außerorts, neben der Straße,  unter
Verkehr zu mähen.

Mit der Angebotsabgabe ist die Leistungsfähigkeit anhand der gewählten
Technologie bezogen auf die ausgeschriebenen Mengen und Zeitraum der
Mähleistungen prüfbar zu erläutern und nachzuweisen.

Auftragsabwicklung

Der Auftraggeber (AG) übergibt dem Auftragnehmer mit dem Einzelauftrag
eine Liste mit den zu bearbeitenden Strecken in der Reihenfolge ihrer
Dringlichkeit. In besonderen Fällen kann es aufgrund der Vegetation zu
Änderungen der Dringlichkeiten und somit der Reihung der
Auftragsinhalte während der Bearbeitung kommen. Diese Änderungen sind
einzurechnen und werden nicht gesondert vergütet.

Die Einzelaufträge werden vor Leistungsbeginn erteilt und beinhalten
einen Anfangs- und Endtermin der beauftragten Arbeiten. Die in den
Einzelaufträgen genannten Fristen gelten als Ausführungsfristen und
somit als Vertragsfristen. Besonders auf den Punkt des Nachmähens
innerhalb der 5-Tages-Frist wird hingewiesen.

Der Auftragnehmer hat mind. fünf Arbeitstage vor Beginn der Arbeiten den
Auftraggeber über die vorgesehenen Mäh- Streckenabschnitte der kommenden
Tage abschließend zu informieren.

Die komplette Fertigstellung eines Einzelauftrag ist dem Auftraggeber
unverzüglich schriftlich mitzuteilen (Auftragsblattkopie mit
Fertigstellungsdatum, Stempel und Unterschrift).

3.1 Verkehrssicherung im Bereich der Aufbau- /Liefer- bzw.
Leistungsstelle

3.1.1 Einzelvertragliche Festlegungen zur Verkehrssicherung

3.1.1.1 Verkehrszeichen

Sämtliche Verkehrszeichen, Lenkungstafeln usw. müssen der StVO, dem
Verkehrszeichenkatalog in der jeweils gültigen Fassung entsprechen. Alle
Verkehrszeichen müssen das RAL-Gütezeichen der Güteschutzgemeinschaft
für Verkehrszeichen und Verkehrseinrichtungen e.V. und die Angabe der
Hersteller-Kennziffer und des Herstellerdatums (Quartal und Jahr) auf
der Rückseite witterungsbeständig aufweisen.

Entsprechend der DIN 67520 "Retroreflektierende Materialien zur
Verkehrssicherung und lichttechnische Anforderungen an Reflexstoffe" ist
mindestens ein Material der Reflexions-Klasse RA 2 zu verwenden. Dabei
ist einheitlich RA 2 Aufbau B oder einheitlich RA 2 Aufbau C
auszuführen. Dies gilt auch für Hilfsmittel wie Informationstafeln und
die roten Kreuze oder andere berührungsfreie Abdeckungen an der
Wegweisenden Beschilderung (WWB).

Für alle Standardverkehrszeichen mit festen Bildinhalten ist die
Schildgröße 2, insoweit die VwV StVO nicht Größe 3 vorgibt, zu
verwenden.

3.1.1.2 Aufstellung, Aufstellkonstruktionen, Auskreuzvorrichtungen

Eine Befestigung von Verkehrszeichen an den vorhandenen Einrichtungen
(Pfosten von Festbeschilderung, Laternenmast, Aufstelleinrichtungen von
wegweisender Beschilderung usw.) ist verboten. Ausnahmen in Einzelfällen
bedürfen der Zustimmung des Straßenbaulastträgers.

Eine Befestigung von Verkehrszeichen an den vorhandenen
Fahrzeug-Rückhaltesystemen ist verboten.
Verkehrszeichen (ausgenommen Leit- und Absperreinrichtungen) dürfen
nicht auf der Fahrbahn stehen. Der lichte Abstand zum Verkehrsbereich
(Fahrbahnbegrenzung) muss mindestens 0,5m innerorts bzw. 1,5m außerorts
betragen und soll nicht mehr als 2,5m sein.

Die Aufstellhöhe (Abstand Unterkante Zeichen - Fahrbahnoberkante) für
Standardverkehrszeichen soll 2,00m sein. Bei Aufstellung auf Gehwegen
soll sie mindestens 2,20m betragen. Bei Großverkehrszeichen (wie
Planskizzen etc.) darf die Aufstellhöhe 1,50m betragen. Die Sichtbarkeit
der Verkehrszeichen ist in allen Fällen zu gewährleisten.

Seilabspannungen an Aufstellkonstruktionen sind nicht zulässig.

Vorhandene und zu deaktivierende Verkehrszeichen sind fachgerecht
berührungsfrei abzudecken. Andere Verfahren (Wegdrehen, Räumung) sind
mit Zustimmung des Straßenbaulastträgers zulässig. Ein Abdecken mit
Plastiktüten, Säcken o.ä. ist grundsätzlich verboten.

3.1.1.3 Leitbaken und Leitkegel

Es sind nur Pfeilbaken aus Kunststoff mit Folie der Reflexions-Klasse RA
2 zu verwenden.

Als Leitkegel sind nur solche mit einer Höhe von 0,75m zu verwenden.

Es sind einheitlich nur Leitbaken oder nur Leitkegel jeweils in gleicher
Form und Größe zu verwenden.

3.1.1.4 Transportable Lichtsignalanlagen

Für halbseitige Sperrungen des Verkehrs mit Lichtsignalanlagen (LSA)
sind solche mit Verkehrsabhängiger Grünzeitverlängerung (Typ C) zu
verwenden.

Die RiLSA ist zu beachten und anzuwenden. Die Verkehrstechnischen
Unterlagen (VTU) sind bei Antragstellung der Anordnungsbehörde vom
Errichter der LSA vorzulegen. Die VTU umfassen insbesondere den
Signalzeitenplan, Signallageplan und Phasenfolgeplan.

Haltlinien (Z. 294 StVO) brauchen für transportable LSA bei
Arbeitsstellen kürzerer Dauer nicht aufgebracht werden.

Die Signalgeber dürfen nicht auf der Fahrbahn oder deren Lichtraumprofil
stehen. Ist dies wegen der Örtlichkeit jedoch nicht anders möglich, sind
diese Stellen mit Z.605 (ohne gelbe Warnleuchte) zu sichern.

3.1.1.5 Steuer- oder Energiekabel

Werden Steuer- oder Energiekabel für Verkehrszeichen oder LSA verwendet,
so sind sie zu kennzeichnen und so zu verlegen, dass keine Behinderungen
und Gefährdungen dadurch entstehen. Überführungen über befahrene
Bereiche müssen eine lichte Höhe von mindestens 5 m aufweisen.

3.1.1.6 Vorwarnanzeiger

Bei Arbeitsstellen kürzerer Dauer können Vorwarnanzeiger mit aktivem
lichttechnischen Informationsteil entsprechend der Regelpläne eingesetzt
werden. Voraussetzung ist, dass entweder nur Vorwarnanzeiger mit oder
ohne aktivem lichttechnischen Informationsteil in einer Arbeitsstelle
verwendet werden.

Bei kurzzeitigen Sperrungen können Vorwarnanzeiger mit aktivem
lichttechnischen Informationsteil als Hinweistafeln verwendet werden.
Deren Inhalte werden von der anordnenden Stelle bestimmt.

Beim Einsatz von Vorwarnanzeigern mit aktivem lichttechnischem
Informationsteil sind die Geradeauspfeile starr und der Einziehungspfeil
dynamisch anzuzeigen.

3.1.1.7 Schutz von Straßenausstattungen

Vorhandene Verkehrszeichen (einschl. Fahrbahnmarkierungen und
Großverkehrszeichen) sind während der Bauausführung vor Beschädigung
durch diese zu schützen. Vorhandene Verkehrszeichen, welche wirksam zu
sein haben, dürfen nicht verdeckt oder beeinträchtigt werden. Sie sind
in o.g. Kontrollen der gesamten Verkehrssicherung einzubeziehen.

Werden Arbeiten im Baubereich auf Fahrbahnmarkierungen ausgeführt, sind
diese mit geeigneten Mitteln vor Beschädigung oder Verschleiß zu
schützen.

Außerhalb von Arbeitszeiten sind grundsätzlich alle Verkehrssicherungen
zurückzubauen bzw. zu deaktivieren. Soweit Verkehrssicherungen aus
Gründen der Verkehrssicherungspflicht verbleiben müssen, ist dazu
rechtzeitig eine gesonderte Entscheidung der Anordnungsbehörde
einzuholen.

3.1.1.8 Sicherheitskennzeichnung von Sonderrechtsfahrzeugen sowie
Arbeitsstelleneinrichtungen

Für die Kap. 7 Teil A der RSA 21 ist zu beachten, soweit hier keine
anderen Festlegungen getroffen werden.

3.1.2 Arbeitsstellen und Beantragung

3.1.2.1 Allgemeine Vorgaben zum Antragsverfahren

Es kommen zwei unterschiedliche Antragsverfahren zur Anwendung.

Reguläres Antragsverfahren (Antrag auf VAO je einzelne Arbeitsstelle)
Vereinfachtes Antragsverfahren (Jahresgenehmigung mit Einzelanordnungen)

Alle Anträge sind mit Antragsformular, welches vom AG vorgegeben wird,
vollständig ausgefüllt und unterzeichnet mit Verkehrszeichen- und
ähnlichen Plänen über den AG zu übergeben. Der Antrag muss die für die
Anordnung nach RSA Teil A Kap. 1.4 nötigen Angaben enthalten. Zu diesen
gehören Bauzeitenpläne sowie bei Verwendung einer LSA die VTU.

Durch den Antragsteller ist namentlich der Verantwortliche für die
Verkehrssicherung zu benennen. Als Verantwortlicher kann nur benannt
werden, wer jederzeit Zugriff auf die Arbeitsstellen vor Ort hat und
über ausreichende Entscheidungsvollmachten im Rahmen des Adressaten der
Anordnung verfügt sowie der deutschen Sprache mächtig ist. Außerdem muss
er die erforderlichen Fachkenntnisse nach dem "Merkblatt über
Rahmenbedingungen für erforderliche Fachkenntnisse zur Verkehrssicherung
an Arbeitsstellen an Straßen" (MVAS) nachweisen. Die erforderlichen
Fachkenntnisse müssen die aktuell gültige RSA (RSA 21 in allen Teilen)
umfassen.

Die zuständige Anordnungsbehörde ist das TLBV RB SWTH - Fachbereich
45.3.1.
Die Anordnungen erfolgen nach §45(2) StVO. Das Verfahren ist für den
Auftragnehmer kostenfrei.

Anträge sind digital an die E-Mail Adresse
verkehrsorganisation.sth@tlbv.thueringen.de zu richten. An andere
Emailadressen gesendete Anträge gelten als nicht eingegangen.

Als Arbeitstage der Anordnungsbehörde für das Antragsverfahren gelten
nur die Tage, an denen diese offiziell tätig ist. Samstage, Sonntage,
Feiertage sowie der 24. und 31. Dezember sind grundsätzlich keine
Arbeitstage der Behörde. Anträge, welche nach 13:00 Uhr eingehen, gelten
erst am folgenden Arbeitstag als eingegangen.

Nicht ordnungsgemäß gestellte Anträge können abgelehnt werden. Ein
Anspruch des Auftragnehmers erwächst daraus nicht.

3.1.2.2 Reguläres Antragsverfahren

Ein reguläres Antragsverfahren ist stets durchzuführen, wenn ein
vereinfachtes Verfahren nicht anwendbar ist.

Die Beantragung einer VAO hat so rechtzeitig zu erfolgen, dass
Antragsunterlagen geprüft und bestätigt werden können. Dazu werden
folgenden Fristen vor dem geplanten Beginn der Arbeiten festgelegt, bei
welchen die Antragsunterlagen vollständig und spätestens der anordnenden
Stelle vorliegen müssen:

mindestens 4 Wochen (20 Arbeitstage) bei erheblichen
Verkehrsbeeinträchtigungen und solche mit Umleitungen des Verkehrs
mindestens 2 Wochen (10 Arbeitstage) in allen anderen Fällen

Mit dem Antrag auf VAO sind vom Auftragnehmer für die Örtlichkeit
angepasste und prüffähige Verkehrszeichenpläne vorzulegen.

3.1.2.3 Vereinfachtes Antragsverfahren

Für Arbeitsstellen von kürzerer Dauer, die keine wesentlichen Eingriffe
in den Verkehrsablauf zur Folge haben und stets gleichartige
Sicherungsmaßnahmen nach sich ziehen, führt das TLBV als die zuständige
Anordnungsbehörde mittels Jahresgenehmigung ein vereinfachtes Verfahren
analog RSA 21 Kap. 1.3.1. Absatz 7 durch.

Für die Grasmahd stellt das vereinfachte Verfahren den Regelfall dar.

Zur Anwendung kommen dafür die Regelpläne nach RSA 21

BVI/1 oder BVI/2
CII/1, CII/2 oder CII/3
CII/5, CII/6 oder CII/7
DIII/1l oder DIII/1r

sowie

Regelplan DIII/7 nach RSA 95 (gemäß Anlage)
mod. Regelpläne DIII/1r-AS/SQ26 des TLBV, Stand 07/2012 (gemäß Anlage)

Diese Pläne können in dem Katalog der Jahresgenehmigung aufgenommen
werden.

3.1.2.3.1 Jahresgenehmigung

Die Jahresgenehmigung wird pro Kalenderjahr und max. für den
Vertragszeitrum auf Antrag widerruflich durch die Anordnungsbehörde
erteilt. Die Erteilung der Jahresgenehmigung erfolgt in der Regel
innerhalb 4 Wochen nach Posteingang des Antrages. Bei Leistungen, welche
über mehr als ein Kalenderjahr erbracht werden, ist für das Folgejahr
spätestens zum 30. November ein neuer Antrag zu stellen.

Die Jahresgenehmigung allein berechtigt nicht zur Einrichtung einer
Arbeitsstelle. Dafür ist ein ergänzender Einzelantrag zu stellen.

Eine Jahresgenehmigung gilt insbesondere nicht für Arbeitsstellen:
in Tunnelanlagen einschl. deren Zuwegungen
in Bereichen von Bahnübergängen oder Gleisanlagen
in Bereichen von Kreisverkehren

Für solche Arbeitsstellen kommt das reguläre Antragsverfahren zur
Anwendung.
Liegen für die jeweilige Örtlichkeit oder angedachte Arbeitsweise keine
geeigneten Verkehrszeichenpläne im Katalog vor, ist eine Anordnung im
regulären Antragsverfahren einzuholen.

3.1.2.3.2 Einzelantrag und Einzelanordnung (EAO)

Für jeden Einzelfall ist der der Jahresgenehmigung beigefügte
Einzelantrag auf Anordnung vom Antragsteller auszufüllen und bei der
Anordnungsbehörde einzureichen. Als Einzelfall versteht sich eine
einzelne oder mehrere zusammenhängende Arbeitsstellen eines Straßenzuges
in einem Zeitraum von maximal 2 Wochen.

Im Antrag auf Einzelanordnung (EAO) sind die für die jeweilige
Örtlichkeit erforderlichen Maßnahmen und anzuwendenden Pläne aus dem
Katalog der Jahresgenehmigung anzugeben. Nötigenfalls sind ergänzende
oder erläuternde Anlagen beizufügen. Als Örtlichkeit verstehen sich
allgemein nachvollziehbare Ortbezeichnungen (wie Ortsnamen), welche mit
weiteren Angaben wie Straßennamen, Straßenstationierung usw. zu ergänzen
sind. Auf Verlangen der Anordnungsbehörde sind Übersichtslagepläne
vorzulegen, welche die Lage und Örtlichkeit verdeutlichen.

Der jeweilige Einzelantrag muss (abweichend zur RSA 21) der
Anordnungsbehörde mindestens 5 Arbeitstage vor geplanten Beginn der
Arbeiten vorliegen. Eine Beantragung kann i.d.R. frühestens 10 Werktage
vor Arbeitsbeginn erfolgen. Maßgebend dafür ist der Posteingang bei der
Anordnungsbehörde (TLBV).
Die Prüfung und Anordnung der für die jeweilige Örtlichkeit
erforderlichen Maßnahmen erfolgt in der Regel innerhalb von 5
Arbeitstagen vor geplanten Beginn der Arbeiten, sofern nicht
ausnahmsweise ganz besondere Umstände vorliegen, die einer
längerfristigen Prüfung bedürfen.

3.1.2.4 Auflagen

Die Arbeiten haben außerhalb des Berufsverkehrs und bei Tageslicht zu
erfolgen. Sie dürfen nur werktags zwischen 08:00 Uhr und 16:00 Uhr
erfolgen. Die Anordnungsbehörde kann für andere, verkehrsschwache Zeiten
oder Straßen mit geringer Verkehrsbedeutung zeitliche Abweichungen
genehmigen, ein Anspruch darauf besteht nicht.

Die Anordnungsbehörde kann, wenn besondere Umstände vorliegen, Auflagen
erteilen oder die Arbeitszeit beschränken.

Die Länge von beweglichen Arbeitsstellen ist auf 1000m begrenzt. Bei der
Einrichtung der Verkehrssicherung ist dies zu beachten. Nötigenfalls ist
die Verkehrssicherung "nachzurücken". An Einmündungen oder Auffahrten
müssen Verkehrszeichen wiederholt werden, wenn die Arbeitsstellen
fortbestehen.

Für Arbeitsstellen an unübersichtlichen Stellen sind auf Anordnung
Warnposten einzusetzen.

Außerhalb von Arbeitszeiten sind grundsätzlich alle Verkehrssicherungen
zurückzubauen bzw. zu deaktivieren, soweit sie nicht aus Gründen der
Verkehrssicherungspflicht verbleiben müssen. Die LSA ist bei der
Deaktivierung auszuschalten. Ein Wegdrehen genügt nicht.

3.1.2.5 Verkehrszeichenpläne

Grundsätzlich obliegt es dem Auftragnehmer im Rahmen seiner
Gefährdungsbetrachtung geeignete Verkehrszeichenpläne vorzulegen.

Im regulären Antragsverfahren sind Verkehrszeichen- und Umleitungspläne
zu fertigen.

Für alle in den Verkehrszeichenplänen dargestellten Elemente sind auch
die Betriebskilometer (NK-Abschnitt + km) anzugeben.

Die Verkehrszeichenpläne sind im A3 Format zu fertigen und als pdf-Datei
der Anordnungsbehörde zur Genehmigung vorzulegen. Dabei sollten die
Unterlagen so formatiert sein, dass ein Ausdruck im A3-Format gut lesbar
ist. Auf Verlangen der Anordnungsbehörde sind diese Pläne zu
überarbeiten.

Für ggf. nötige Planskizzen (Z.458 StVO) und nicht genormte Tafeln oder
Zeichen sind Werkstattzeichnungen zu fertigen und der Anordnungsbehörde
zur Genehmigung vorzulegen.

3.1.3 Fahrbahnen mit >2 Fahrstreifen und Richtungsfahrbahnen

Im Zuständigkeitsbereich des TLBV Region Südwest befinden sich Strecken
mit mehr als einem Fahrsteifen pro Fahrtrichtung und Strecken mit
Richtungsfahrbahnen bzw. autobahnähnliche Straßen.
Die betreffenden Strecken sind im Leistungsverzeichnis unter Position
Verkehrssicherung an Arbeitstellen beschrieben und vergütet.

3.1.4 Eigenkontrolle

Durch den Auftragnehmer ist sicherzustellen, dass regelmäßige Kontrollen
der gesamten Verkehrssicherung durchgeführt werden, damit zu jeder Zeit
die Verkehrssicherheit im Arbeitsstellenbereich gewährleistet ist. Diese
Kontrollen erstrecken sich über die gesamte Bauzeit einschließlich aller
arbeitsfreien Tage.
Mängel sind sofort zu beheben.
Während der Dauer der Vorhaltung ist die gesamte angeordnete Maßnahme zu
unterhalten und durch laufende Säuberung funktionsfähig zu halten.
Während dieser Zeit abhanden gekommene, beschädigte oder unbrauchbare
Teile von Verkehrseinrichtungen sind sofort zu ersetzen.

3.2 Ablauf der Leistungserbringung:

Beschreibung der Leistung

Mäharbeiten sollten in der Regel in verkehrsarmen Zeiten (außerhalb von
Berufs- und Feierabendverkehr) ausgeführt werden. Der zu mähende Bereich
ist vor Beginn der Arbeiten nach herumliegenden Gegenständen, Steinen,
Wurzelstümpfen/Stuppen und sonstigen Hindernissen/ Behinderungen
abzusuchen.
Anbaumähgeräte und Rasenmäher mit Nachweis der Steinschlagprüfung sind
zum Einsatz zu bringen. Dabei soll die Auswurfrichtung des Mähgerätes
nicht zur Fahrbahn gerichtet sein. Wegen der besonderen Beschaffenheit
des Arbeitsbereiches verbietet sich u. U. der Einsatz bestimmter
Technik, so z. B. Rasenmäher im Bereich von Schutzplanken oder
Freischneider mit Entkrauteraufsatz in mit Splitt verfüllten Bereichen.
Hier sind Freischneider mit Schermesser einzusetzen. Als zusätzliche
Schutzvorkehrung ist unmittelbar zwischen dem Verkehr und den zu
mähenden Stellen ein Transporter bzw. Absperrfahrzeug abzustellen und
der Mähvorgang durch das Fahrzeug zu begleiten. Sofern an exponierten
Stellen der Freischneidereinsatz (ohne Aufsatz, Steinschlagprüfung 15
m-Radius) zur Aufrechterhaltung der Verkehrssicherheit unvermeidbar ist,
ist nach Abwägung der Umstände des Einzelfalles (u. a. abhängig von der
Verkehrsbelegung) die ggf. nach RSA erforderliche Vollsperrung (zur
Einhaltung des 15 m Radius) zu beantragen  und von der entsprechenden
Verkehrsbehörde anzuordnen.

Die ausgeschriebenen Mengen sind auf Grundlage der vorhandenen Flächen
und der Häufigkeiten der letzten Jahre ermittelt. Die zu beauftragenden
Mengen können jedoch entsprechend der Vegetation abweichen. Abgerechnet
werden die tatsächlich gemähten Flächen.
Es wird ausdrücklich auf den großen Leistungsumfang hingewiesen!

Alle Mahdflächen an den Straßen sind grundsätzlich nur in Fahrtrichtung
zu bearbeiten. Mittelstreifen sind vom linken Fahrstreifen zu mähen. Die
Schnitthöhe soll zwischen 6 und 8 cm liegen.

Die 1. Mahd mit einer Breite bis 4,00 m hat für alle Strecken,
Freiflächen, Regenrückhaltebecken und sonstige Flächen gemäß den
Unterlagen des Auftraggebers in dem Zeitraum von Anfang Mai bis 31. Juli
zu erfolgen.

Sollte die zuvor genannte Frist 31. Juli nicht eingehalten werden, hat
dies Einfluss auf die weitere Beauftragung sowie Leistungserbringung!
Sollte aufgrund Fristüberschreitung und der Vegetation eine 2. Mahd für
bestimmte Strecken/ Bereiche nicht notwendig sein, erfolgt für diese
Srecken/ Bereiche keine 2 Beautragung!  Die Mengenminderung geht zu
Lasten des Verursachers/ Auftragnehmers!

Ab 01. August wird in Abhängigkeit von der Vegetation die 2. Mahd  bis
6,00 m beauftragt, welche dann Ende Oktober abgeschlossen sein muss.

Behinderungen beim Mähen durch Einbauten (u.a. Leitpfosten,
Verkehrszeichen, Bäume, Prellsteine, Stationszeichen, stationäre
Amphibienschutzanlagen, Schutzplanken und sonstige bauliche
Einrichtungen) sind einzurechnen und werden nicht gesondert vergütet.
Diese Einbauten sind vom Restbewuchs innerhalb von 5 Werktagen nach der
maschinellen Mahd frei zu mähen. Die Fertigstellung der maschinellen
Mahd und der manuellen Nachmahd ist dem Auftraggeber unverzüglich
schriftlich anzuzeigen. Zu diesem Zweck erhält der Auftragnehmer mit der
Beauftragung einen entsprechenden Vordruck des Auftraggebers. Mit
Benutzung dieses Vordruckes hat die Meldung täglich per Mail oder Fax zu
erfolgen.

Behinderung beim Mähen durch fortgeschrittene Vegetation ( hohes Gras)
und Vegetationsrückstände sind in die Einheitspreise einzurechnen und
werden nicht gesondert vergütet.

Beschädigungen und/oder Schiefstellung der Straßenausstattung infolge
der Mahd sind unverzüglich fachgerecht zu Lasten des Auftragnehmers zu
beseitigen. Der Auftraggeber ist, unabhängig von der
Beseitigungspflicht, unverzüglich zu benachrichtigen. Dazu zählen auch
Beschädigungen an Bäumen.

Schwadbildung bei Mulchmahd sowie Verunreinigungen der Fahrbahn mit
Mähgut sind zu vermeiden und zu Lasten des Auftragnehmers umgehend zu
beseitigen. Alle Arbeiten sind in der Regel von der befestigten Fahrbahn
aus durchzuführen. Die Befahrung von Flächen und Wegen außerhalb der
Straßengrundstücke ist vom Auftragnehmer rechtzeitig mit dem jeweiligen
Anlieger/Eigentümer zu klären und dem Auftraggeber mitzuteilen.
Beschädigungen dieser Flächen und Wege, sowie der dort vorhandenen
baulichen Gegebenheiten, gehen zu Lasten des Auftragnehmers.

Zu den Klein- und Nebenflächen gehören u.a. A und E Flächen,  Flächen im
Bereich von Regenrückhaltebecken, Absetzbecken,  stationären
Amphibienschutzanlagen sowie Radwegen.

Die Mahd der A und E Flächen soll aufgrund der naturschutzfachlichen
Vorgaben jährlich nicht vor dem 01.08. begonnen werden. Das Schnittgut
ist grundsätzlich aufzunehmen und zu entsorgen.

Die Amphibienleiteinrichtungen sind im Zuge der 2. Mahd im Zeitraum von
September bis Oktober manuell zu mähen. Es sind Handgeräte mit Fadenkopf
(mit Kunststofffaden) einzusetzen, die die Oberfläche der
Leiteinrichtung nicht beschädigen. Geringe Mengen des Mäh- bzw.
Mulchgutes (bis ca. 2 cm Höhe) können auf den Laufflächen verbleiben,
größere Mengen bzw. Gehölzreste sind aufzunehmen und zu entsorgen.

Die Grasmahd auf Kleinflächen ist aufgrund der Beschaffenheit und der
Tragfähigkeit  des Untergrundes nur mit fahrbarer Kleintechnik möglich,
Handmahd an Zäunen, Einbauten, u.ä. ist anteilig einzukalkulieren.

Die Böschungsflächen > 6 m im Bereich von Einschnitts- und / oder
Dammböschungen (Neubau-strecken, Widerlager von Brückenbauwerken, u.ä.)
weisen teilweise eine Böschungsneigung > 1:1 auf. Die dafür notwendigen
Maschinen, Geräte, Spezialtechnik und sonstige für die Durchführung der
Grasmahd notwendigen Aufwendungen sind in die Einheitspreise
einzukalkulieren.

Anpflanzungen in vorhandenen Pflanzflächen sind freizumähen, eine
Beschädigung ist auszuschließen. Die für die Kenntlichmachung der
Pflanzflächen vorhandenen Holzpfähle sind bei Notwendigkeit vor und nach
der Grasmahd senkrecht auszurichten.

3.3 Stoffe und Teile:

enfällt

3.4 Angaben zur Abrechnung:

Rechnungslegung

Spätestens 1 Woche nach der schriftlichen Meldung der Fertigstellung
eines Auftrages ist mit dem Auftraggeber die gemeinsame Kontrolle und
Abnahme durchzuführen. Grundlage der Rechnungslegung sind ein
gemeinsames Aufmaß und die Abnahme der Leistung. Daran anschließend ist
umgehend die Rechnung zu stellen.

3.5 Prüfungen:

enfällt

4. Ausführungsunterlagen

entfällt

4.1 Vom Auftraggeber zur Verfügung gestellte Ausführungsunterlagen

enfällt

4.2 Vom Auftragnehmer zu erstellende oder zu beschaffende
Ausführungsunterlagen

enfällt

5.  Zusätzliche Technische Vertragsbedingungen, die Vertragsbestandteil
werden

5.1  Einrichtung und Sicherung der Baustelle

Fernmeldeanlagen / Telekommunikationsanlagen
Der AN hat, auch wenn der Ausschreibungsplan keine Fernmeldeanlagen
aufweist, vor Beginn der Arbeiten im Erdbereich bei der für das
Leitungsnetz zuständigen Netzagentur der Deutschen Telekom AG
festzustellen, ob und wo in der Nähe der Arbeitsstelle Fernmeldeanlagen
liegen.

Verordnungen, Empfehlungen

ASR A5.2

Einführung des ARS Nr. 06/2021 "Handlungshilfe für das Zusammenwirken
von ASR A5.2 und RSA bei der Planung von Straßenbaustellen im
Grenzbereich zum Straßenverkehr (Ausgabe 2020) des BMVI vom 03.02.2021
durch das TMIL vom 09.03.2021 (Ausgabe 2020)

Richtlinien für die verkehrsrechtliche Sicherung von Arbeitsstellen an
Straßen (RSA 21)
ARS 24/2021 - Richtlinien für die verkehrsrechtliche Sicherung von
Arbeitsstellen an Straßen (RSA 21) mit Einführungsschreiben des TMIL vom
02.06.2022

Arbeitsschutzgesetz (ArbSchG)

Baustellenverordnung (BaustellV)

Arbeitsstättenverordnung (ArbStättV)

Betriebssicherheitsverordnung (BetrSichV)

DIN 30710 Sicherheitskennzeichnung von Fahrzeugen und Geräten

DIN EN ISO 20471 Hochsichtbare Warnbekleidung  Prüfverfahren und
Anforderungen

ZTV-SA 97
Zusätzliche Technische Vertragsbedingungen und Richtlinien für
Sicherungsarbeiten an Arbeitsstellen an Straßen, Ausgabe 1997,
berichtigter Nachdruck 06/01

TL-Leitbaken 97
Technische Lieferbedingungen für Leit- und Warnbaken

TL-Absperrschranken 97
Technische Lieferbedingungen für Absperrschranken

TL-Absperrtafeln 97
Technische Lieferbedingungen für fahrbare Absperrtafeln

TL-Aufstellvorrichtungen 97
Technische Lieferbedingungen für Aufstellvorrichtungen für Schilder und
Verkehrseinrichtungen an Arbeitsstellen

TL-Leitelemente 97
Technische Lieferbedingungen für bauliche Leitelemente

Einführung des ARS 04/2023  "Technische Liefer- und Prüfbedingungen für
Sichtzeichen (TLP Sichtzeichen), Ausgabe 2023"vom BMDV am 27.02.2023
durch TMIL am 15.06.2023

TLP-Warnschwellen 2014
Technische Liefer- und Prüfbedingungen für transportable Warnschwellen

TL-Leitkegel 94
Technische Lieferbedingungen für Leitkegel

TL-Warnleuchten 90
Technischen Lieferbedingungen für Warnleuchten i.V.mit ARS 10/1998
Ergänzungsprüfungen gemäß TL für Warnleuchten

Einführung ARS 23/2022 "Änderungen der Prüfungen im Bereich
Arbeitsstellen" des BMDV vom 14.12.2022 durch das TMIL am 18.01.2023

StVO
Straßenverkehrs-Ordnung, mit Katalog der Verkehrszeichen, aktuelle
Fassung

VwV-StVO-Allg.
Verwaltungs-Vorschrift zur Straßenverkehrs-Ordnung, aktuelle Fassung

StVZO
Straßenverkehrs-Zulassungs-Ordnung, aktuelle Fassung

VbF  Verordnung über brennbare Flüssigkeiten

GefstoffV
Gefahrstoff-Verordnung

GGVS
Gefahrgutverordnung Straße

MVAS 99
Merkblatt über Rahmenbedingungen für erforderliche Fachkenntnisse zur
Verkehrssicherung von Arbeitsstellen an Straßen

5.2  Fachbereich Straßenbautechnik / Qualitätssicherung

Gültige Regelwerke der FGSV (u.a.) für Bauverträge im Freistaat
Thüringen 01/2026

Zusätzliche Technische Vertragsbedingungen und Richtlinien (ZTV)

ZTV E-StB 17 (FGSV Nr. 599)
Zusätzl. Techn. Vertragsbedingungen u. Richtlinien für Erdarbeiten im
Straßenbau
(ARS 17/2017 vom 26.09.2017)
In Verbindung mit Einführungsschreiben des TMIL vom 28.06.2018

ZTV SoB-StB 20, (FGSV Nr. 698)
Zusätzl. Techn. Vertragsbedingungen u. Richtlinien für den Bau von
Schichten ohne Bindemittel im Straßenbau, (ARS 23/2020 vom 18.11.2020)
In Verbindung mit Einführungsschreiben TMIL vom 16.06.2021

ZTV Ew-StB 25 (FGSV Nr. 598)
Zusätzl. Techn. Vertragsbedingungen u. Richtlinien für den Bau von
Entwässerungseinrichtungen im Straßenbau, (ARS /14/2025 vom26.06.2025)
In Verbindung mit Einführungsschreiben des TMDI vom 29.09.2025

ZTV Asphalt-StB 07/13 (FGSV Nr. 799)
Zusätzl. Techn. Vertragsbedingungen u. Richtlinien für den Bau von
Verkehrsflächenbefestigungen aus Asphalt, (ARS 14/2013 vom 19.12.2013)
einschl.
ARS 08/2019 vom 18.06.2019 (Durchführung von Prüfungen an Straßenbau-
und Polymermodifizierten Bitumen)

ZTV Beton-StB 07 (FGSV Nr. 899)
Zusätzl. Techn. Vertragsbedingungen u. Richtlinien für den Bau von
Tragschichten mit hydraulischen Bindemitteln und Fahrbahndecken aus
Beton (ARS 12/2008 vom 11.06.08) einschl.:
ARS 6/2002 vom 26.06.02 (Bauweise Betondecke auf Schottertragschicht, es
gelten nur die Anforderungen an den Deckenbeton)
ARS 27/2012 vom 21.12.12 (Korrekturen)
ARS 04/2013 vom 22.01.13 (Vermeidung von Schäden an Fahrbahndecken aus
Beton in Folge Alkali-Kieselsäure-Reaktion (AKR))

ZTV BEA-StB 09/13 (FGSV Nr. 798)
Zusätzl. Techn. Vertragsbedingungen u. Richtlinien für die bauliche
Erhaltung von Verkehrsflächenbefestigungen - Asphaltbauweisen
(ARS 5/2014 vom 18.03.2014)

ZTV BEB-StB 15 (FGSV Nr. 898)
Zusätzl. Techn. Vertragsbedingungen u. Richtlinien für die Bauliche
Erhaltung von Verkehrsflächenbefestigungen - Betonbauweisen
(ARS 07/2015 vom 17.04.15)

ZTV Pflaster-StB 20 (FGSV Nr. 699)
Zusätzl. Techn. Vertragsbedingungen u. Richtlinien zur Herstellung von
Verkehrsflächen mit Pflasterdecken, Plattenbelägen sowie von
Einfassungen
(ARS 06/2020 vom 10.07.2020)

ZTV A-StB 12 (FGSV Nr. 976)
Zusätzliche Technische Vertragsbedingungen und Richtlinien für
Aufgrabungen in Verkehrsflächen
(ARS 04/2012 vom 04.04.12)

ZTV Fug-StB 15 (FGSV Nr. 897/1)
Zusätzl. Techn. Vertragsbedingungen u. Richtlinien für Fugen in
Verkehrsflächen (ARS 11/2016 vom 11.04.16) und
Anpassung der Zusätzlichen Technische Vertragsbedingungen und
Richtlinien für Fugen in Verkehrsflächen, Ausgabe 2015 (ZTV Fug-StB 15),
(ARS Nr. 11/2024 vom 03.04.2024)

ZTV-LW 16, Ausgabe 2016 (FGSV Nr. 675)
Zusätzl. Techn. Vertragsbedingungen u. Richtlinien für die Befestigung
ländlicher Wege

ZTV La-StB 18 (FGSV Nr. 224)
Zusätzl. Techn. Vertragsbedingungen u. Richtlinien für
Landschaftsbauarbeiten im Straßenbau
(ARS 15/2019 vom 19.08.19)

ZTV Lsw 22 (FGSV Nr. 258)
Zusätzl. Techn. Vertragsbedingungen u. Richtlinien für die Ausführung
von Lärmschutzwänden an Straßen
(ARS 22/2022 vom 02.11.22)

ZTV ING, (FGSV Nr. 782)
Zusätzl. Techn. Vertragsbedingungen u. Richtlinien für Ingenieurbauwerke
mit
Fortschreibung der Zusätzlichen Technischen Vertragsbedingungen und
Richtlinien für Ingenieurbauten (ZTV-ING), Ausgabe 2025/02 (ARS 20/2025
vom 10.10.2025)

Rundverfügungen (RV), Ergänzende Festlegungen aus Dienstanweisungen (DA)
des TLBV
als Besondere Technische Vertragsbedingungen

Ergänzende Festlegungen aus DA 13/2017-33/3 zur Verwendung weicher
Bindemittel in Asphalttragschichtmischgut

RV 16/02, Pflasterbauweise für Kreisverkehrsflächen

Ergänzende Festlegungen aus DA 01/07-3.3/1 zu Naturgestein für
Trockenmauern, zur Böschungsabstützung, Hang- und Dammsicherung

Schließen von Rissen in Asphaltdeckschichten gem. DA 23/07-3.3/4

Ergänzende Festlegungen aus DA 01/2016-33/1 zur Bewertung des
Schichtenverbundes im Straßenbau

Ergänzende Festlegungen aus DA 02/2016-33/2 zur Bemessung und Bewertung
der Griffigkeit

Ergänzende Festlegungen aus DA 13/2016-33/4 zur Bewertung des
Hohlraumgehaltes von Walzasphaltdeckschichten

Ergänzende Festlegungen zu Mischgutproduktion und -einbau auf
Bundesfern- und Landesstraßen aus
DA 13/09-33/8

Festlegungen zum Aufhellen von Asphaltdeckschichten gem. DA 07/2011-33/4

Ergänzende Festlegung des Frost-Tausalz-Widerstandes von Beton bei
Fahrbahndecken und für Ingenieurbauwerke gem. DA 01/12-33/1

Regelungen zur Entnahme von Bohrkernen / Proben aus
Verkehrsflächenbefestigungen in Asphaltbauweisen für Kontrollprüfungen
gem. DA 14/2017-33/4

Ergänzende Festlegungen aus DA 21/12-33/6 zur Messung und Bewertung der
Ebenheit von Schichten aus Asphalt

Erlasse des TMDI / TMIL / TMBLM / TMBLV

Erlass des TMIL zur Einführung des ARS 03/2022 vom 26.09.2024, Nachweis
von Lösemitteln in Reparaturasphalt

Einführung des ARS 14/2013 "Zusätzliche Technische Vertragsbedingungen
und Richtlinien für den Bau von Verkehrsflächenbefestigungen aus
Asphalt", Ausgabe 2007/Fassung 2013 (ZTV Asphalt-StB 07/13) für den
Bereich der Bundesfern- und Landesstraßen durch das TMBLV vom 24.Oktober
2014

Erlass zur Einführung von Richtlinien für Straßen im Geschäftsbereich
des Thüringer Ministeriums für Bau, Landesentwicklung und Medien vom
28.01.2009
- TL Beton-StB 07, ZTV Beton-StB 07 (ARS 12/2008 vom 11.06.08, ARS
13/2008 vom 17.06.08)

Erlass des Jahres 2014 zur Einführung von Richtlinien für Straßen im
Geschäftsbereich des Thüringer Ministeriums für Bau, Landesentwicklung
und Verkehr vom 03.06.2014

Einführung Rundschreiben Straßenbau  Maßnahmen zur Steigerung der
Asphalteinbauqualität des BMVI vom 13.12.2016 für den Bereich der
Bundesfern- und Landesstraßen durch das TMIL vom 16.02.2017

Einführung des ARS 16/2015 "Regelungen zur Verwertung von
Straßenausbaustoffen mit teer- pechtypischen Bestandteilen in
Bundesfernstraßen" des BMVI vom 11.09.2015 (mit Festlegungen zu
Landesstraßen) durch das TMIL vom 24.03.2017

Einführung des ARS Nr. 05/2019 "Anwendung und Ausschreibung von
Kompakten Asphaltbefestigungen" des BMVI vom 03.05.2019 durch das TMIL
vom 20.02.2020

Einführung des ARS Nr. 06/2020 "Zusätzl. Techn. Vertragsbedingungen u.
Richtlinien zur Herstellung von Verkehrsflächen mit Pflasterdecken,
Plattenbelägen sowie von Einfassungen" des BMVI vom 10.07.2020 durch das
TMIL vom 10.09.2020

Einführung des ARS Nr. 13/2025 "Einsatz und Erprobung von
temperaturabgesenktem Asphalt bei der Herstellung von Verkehrsflächen"
des BMV vom 2.6.2025 durch das TMDI vom 6.8.2025

Technische Lieferbedingungen (TL) einschl. Güteüberwachung (TLG) sowie
Prüfvorschriften (TP)

Erdbau / Grundbau / Geokunststoffe

TL Geok E-StB 19 (FGSV Nr. 549)
Technische Lieferbedingungen für Geokunststoffe im Erdbau des
Straßenbaues
(ARS 12/2019 vom 01.08.19)
In Verbindung mit Einführungsschreiben des TMIL vom 03.12.2019

TP BF-StB (FGSV Nr. 591)
Technische Prüfvorschrift für Boden und Fels im Straßenbau

TL BuB E-StB 20/23 (FGSV Nr. 597)
Technische Lieferbedingungen für Bodenmaterialien und Baustoffe im
Erdbau des Straßenbaus
(ARS 13/2023 vom 28.06.2023)
In Verbindung mit Einführungsschreiben des TMIL vom 27.07.2023

TL Gab-StB 16/23 (FGSV Nr. 554)
Technische Lieferbedingungen für Gabionen im Straßenbau
(ARS 11/2023 vom 07.06 2023)
In Verbindung mit Einführungsschreiben des TMIL vom 27.07.2023

Gesteinskörnungen / Baustoffgemische für Schichten ohne Bindemittel

TL Gestein-StB 04, Fassung 2023 (FGSV Nr. 613)
Technische Lieferbedingungen für Gesteinskörnungen im Straßenbau
(ARS 17/2023 vom 03.07.23), einschließlich Einführungserlass des TMIL
vom 19.09.2023

TP Gestein-StB (FGSV Nr. 610)
Technische Prüfvorschriften für Gesteinskörnungen im Straßenbau

TL SoB-StB 20 (FGSV Nr. 697)
Technische Lieferbedingungen für Baustoffgemische und Böden zur
Herstellung von Schichten ohne Bindemittel im Straßenbau
ARS 24/2020 vom 18.11.2020), einschließlich Einführungserlass des TMIL
vom 16.06.2021)

TL G SoB-StB 20, Fassung 2023 (FGSV Nr. 696)
Technische Lieferbedingungen für Baustoffgemische und Böden zur
Herstellung von Schichten ohne Bindemittel im Straßenbau, Teil:
Güteüberwachung
(ARS 16/2023 vom 30.06.2023), einschließlich Einführungserlass des TMIL
vom 14.09.2023

Asphalt / bauliche Unterhaltung und Erhaltung

TL Asphalt-StB 07/13 (FGSV Nr. 797)
Technische Lieferbedingungen für Asphaltmischgut für den Bau von
Verkehrsflächenbefestigungen
(ARS 12/2013 vom 19.12.2013) einschl.
ARS 08/2019 vom 18.06.2019 (Durchführung von Prüfungen an Straßenbau-
und Polymermodifizierten Bitumen)

TP Asphalt-StB (FGSV Nr. 756)
Technische Prüfvorschriften für Asphalt im Straßenbau

TL Bitumen-StB 25 (FGSV Nr. 794)
Technische Lieferbedingungen für Straßenbaubitumen und gebrauchsfertige
Polymermodifizierte Bitumen, Ausgabe 2025
(ARS 25/2024 vom 03.12.2024)

TL BE-StB 15 (FGSV Nr. 793)
Technische Lieferbedingungen für Bitumenemulsionen
(ARS 17/2015 vom 12.10.15)

TL VBit-StB 22 (FGDV Nr. 727)
Technische Lieferbedingungen für gebrauchsfertige Viskositätsveränderte
Bitumen
(ARS Nr. 06/2023)

TL AG-StB 09 (FGSV Nr. 749)
Technische Lieferbedingungen für Asphaltgranulat
(ARS 13/2009 vom 03.08.09)

TL Sbit-StB 15 (FGSV Nr. 785)
Technische Lieferbedingungen für Sonderbindemittel und Zubereitung auf
Bitumenbasis, Ausgabe 2015
(ARS 23/2015 vom 14.12.15)

TL LW 16 (FGSV Nr. 676)
Technische Lieferbedingungen für Gesteinskörnungen, Baustoffe,
Baustoffgemische und Bauprodukte für den Bau Ländlicher Wege, Ausgabe
2016

TL G DSK-StB 15 (FGSV Nr. 790/1)
Technische Lieferbedingungen für die Bauliche Erhaltung von
Verkehrsflächenbefestigungen
Teil: Güteüberwachung, Teil: Ausführung von Dünnen Asphaltdeckschichten
in Kaltbauweise
(ARS 18/2016)

TL G OB-StB 15 (FGSV Nr. 790/2)
Technische Lieferbedingungen für die Bauliche Erhaltung von
Verkehrsflächenbefestigungen
Teil: Güteüberwachung, Teil: Ausführung von Oberflächenbehandlungen
(ARS 16/2016)

TL G DSH-V-StB 15 (FGSV Nr. 790/3)
Technische Lieferbedingungen für die Bauliche Erhaltung von
Verkehrsflächenbefestigungen
Teil: Güteüberwachung, Teil: Ausführung von Ausführung von Dünnen
Asphaltdeckschichten in Heißbauweise auf Versiegelung (ARS 17/2016)

Beton / hydr. geb Schichten

TL Beton-StB 07 (FGSV Nr. 891)
Techn. Lieferbedingungen für Baustoffe und Baustoffgemische für
Tragschichten mit hydraulischen Bindemitteln und Fahrbahndecken aus
Beton
(ARS 13/2008 vom 17.06.08, einschl.: ARS 28/2012 vom 21.12.12 und
Korrekturen - Stand 03/2016, ARS 04/22 vom 21.02.2022)

TP Beton-StB 10 (FGSV Nr. 892)
Techn. Prüfvorschriften für Tragschichten mit hydraulischen Bindemitteln
und Fahrbahndecken aus Beton

TP B-StB (FGSV Nr. 893)
Technische Prüfvorschriften für Verkehrsflächenbefestigungen
Betonbauweisen

TL NBM-StB 09 (FGSV Nr. 814)
Technische Lieferbedingungen für flüssige Beton-Nachbehandlungsmittel
(ARS 10/2009 vom 21.07.09, einschl.: ARS 05/2022 vom 21.02.2022)

TL BEB StB 15 (FGSV Nr. 895)
Technische Lieferbedingungen für Baustoffe und Baustoffgemische für die
Bauliche Erhaltung von Verkehrsflächenbefestigungen - Betonbauweisen
(ARS 8/2015 vom 17.04.15)

Sonstiges / Allgemeines

TL Pflaster-StB 06/15 (FGSV Nr. 643)
Technische Lieferbedingungen für Bauprodukte zur Herstellung von
Pflasterdecken, Plattenbelägen und Einfassungen
(ARS 22/2006 vom 29.08.06)

TL Fug-StB 24 (FGSV Nr. 897/2)
Technische Lieferbedingungen für Fugenfüllstoffe in Verkehrsflächen
(ARS 10/2024 vom 02.04.24)

TP Fug-StB 24 (FGSV Nr. 897/3)
Technische Prüfvorschriften für Fugenfüllstoffe in Verkehrsflächen

TL BSWF 96 (FGSV Nr. 362)
Technische Lieferbedingungen für Betonschutzwand-Fertigteile

TP D-StB 12 (FGSV Nr. 774)
Technische Prüfvorschriften zur Bestimmung der Dicken von
Oberbauschichten im Straßenbau
(ARS 24/2012 vom 29.11.2012)

TP Griff-StB (SKM) (FGSV Nr. 408/1)
Technische Prüfvorschriften für Griffigkeitsmessungen im Straßenbau,
Teil: Seitenkraftmessverfahren, Ausgabe 2008
(ARS 2/2008 vom 01.04.2008, einschl.: ARS 13/2020 vom 22.07.2020)

TP Griff-StB (SRT) (FGSV Nr. 408/2)
Technische Prüfvorschriften für Griffigkeitsmessungen
im Straßenbau; Teil: Messverfahren SRT, Ausgabe 2021
(ARS 20/2021 vom 17.08.2021)

TP Eben-Berührende Messungen (FGSV Nr. 404/1)
Technische Prüfvorschriften für Ebenheitsmessungen auf
Fahrbahnoberflächen in Längs- und Querrichtung,
Teil: Berührende Messungen, Ausgabe 2017
(ARS 17/2018 vom 15.11.2018, ARS 13/2020 vom 29.05.2020)

TP Eben  Berührungslose Messungen für den Bauvertrag (FGSBV Nr. 404/3)
Technische Prüfvorschriften für Ebenheitsmessungen auf
Fahrbahnoberflächen in Längs- und Querrichtung Teil: Berührungslose
Messungen für den Bauvertrag
Teil: Berührungslose Messungen für den Bauvertrag, Ausgabe 2025
(ARS 04/2025 vom 11.02.2025, ARS 05/2025 vom 11.02.2025)

TP Textur-StB (ZTM) 20 (FGSV Nr. 405/1)
Technische Prüfvorschriften für Texturmessungen im Verkehrswegebau,
Teil: Zirkulares Texturmessverfahren (ZTM), Ausgabe 2020
(ARS 21/2020 vom 02.02.2021)

TP Oberflächenbild-StB 20 (FGSV Nr. 434/1)
Technische Prüfvorschriften für die Erfassung von Substanzmerkmalen
(Oberfläche) mit schnellfahrenden Messsystemen,
Teil: Bildaufnahme- und Auswertetechnik, Ausgabe 2020 (ARS 22/2020 vom
02.02.2021)

Normen

Es gelten die DIN und DIN EN-Normen im Bauvertrag mit deren jeweils dem
neuesten Stand entsprechenden Bestimmungen.
Die in den vorgenannten ZTV, TL / TP und Richtlinien erfassten Normen
werden nicht gesondert aufgeführt, sind jedoch Vertragsbestandteil.

Richtlinien

RStO 12/24 (FGSV Nr. 499)
Richtlinien für die Standardisierung des Oberbaus von Verkehrsflächen
Ausgabe 2012/Fassung 2024
ARS Nr. 02/2024 vom 30.01.2024
in Verbindung mit Einführungsschreiben des TMIL vom 17.05.2024

RDO Asphalt 09/24  Richtlinien für die rechnerische Dimensionierung
des Oberbaus von Verkehrsflächen in Asphaltbauweise
ARS Nr. 03/2024 vom 30.01.2024

RuA-StB 23 (FGSV Nr. 642)
Richtlinien für die umweltverträgliche Anwendung von mineralischen
Ersatzbaustoffen im Straßenbau, Ausgabe 2023
ARS 15/2023 vom 29.06.2023

REwS 21 (FGSV Nr. 539)
Richtlinien für die Entwässerung von Straßen, Ausgabe 2021,
ARS 06/2022 vom 04.03.2022
In Verbindung mit Einführungsschreiben des TMIL vom 09.06.2022

RAP Stra 15 (FGSV Nr. 916)
Richtlinien für die Anerkennung von Prüfstellen für Baustoffe und
Baustoffgemische im Straßenbau (ARS 5/2016 vom 06.03.2016)

RiStWag 2016 (FGSV Nr. 514)
Richtlinien für bautechnische Maßnahmen an Straßen in
Wasserschutzgebieten, Ausgabe 2016, (ARS 15/2016 vom 19.07.16)
In Verbindung mit Einführungsschreiben des TMIL vom 07.02.2017

Hinweise für Maßnahmen an bestehenden Straßen in Wasserschutzgebieten,
Ausgabe 1993 (FGSV Nr. 548)
(ARS 6/1996 vom 06.02.96)

RLW
Richtlinien für den ländlichen Wegebau 1999, Ausgabe 2005

RuVA-StB 01, Ausgabe 2001/Fassung 2005 (FGSV Nr. 795)
Erlass des TMIL zur Einführung der RuVA-StB 01, Ausgabe 2001/Fassung
2005 - Richtlinien für die umweltverträgliche Verwertung von
Ausbaustoffen mit teer-/pechtypischen Bestandsteilen und für die
Verwertung von Ausbauasphalt im Straßenbau, Ausgabe 2001- vom 18.11.2015
(ARS 40/2001 vom 01.11.01, ARS 29/2004 vom 15.12.04)

Merkblätter / Hinweise

Merkblätter sind nur dann im Bauvertrag zu vereinbaren, wenn keine
höherwertigen Richtlinien oder Vertragsbedingungen existieren bzw.
wesentliche Aussagen des Merkblattes vereinbart werden sollen.

Erdbau / Grundbau / Geokunststoffe

Merkblatt über geotechnische Untersuchungen und Berechnungen im
Straßenbau - M GUB, Ausgabe 2018 (FGSV Nr. 511)

Merkblatt über geotechnische Untersuchungen und Berechnungen im
Straßenbau  Ergänzungen für den Um- und Ausbau von Straßen - M GUB UA,
Ausgabe 2018 (FGSV Nr. 512)

Merkblatt über das Bauen mit und im Fels, Ausgabe 2015 (FGSV 532)

Merkblatt über Straßenbau auf wenig tragfähigem Untergrund, Ausgabe 2010
(FGSV Nr. 542)

Hinweise zum Straßenbau in Erdfallgebieten, Ausgabe 2010 (FGSV Nr. 561)

Merkblatt für die Verhütung von Frostschäden an Straßen, Ausgabe 2013
(FGSV Nr. 545)

Merkblatt für die Verdichtung des Untergrundes und Unterbaues im
Straßenbau, Ausgabe 2003 (FGSV Nr. 516)

Merkblatt für die gebirgsschonende Ausführung von Spreng- und
Abtragsarbeiten an Felsböschungen,
Ausgabe 1984 (FGSV Nr. 537)

Merkblatt über Bodenbehandlungen mit Bindemitteln, Ausgabe 2021 (FGSV
Nr. 551)

Merkblatt über den Einfluss der Hinterfüllung auf Bauwerke  M Hifü Bau,
Ausgabe 2017 (FGSV Nr. 526)

Merkblatt über flächendeckende dynamische Verfahren zur Prüfung der
Verdichtung im Erdbau, Ausgabe 2014 (FGSV Nr. 547)

Merkblatt über ergänzende geotechnische und geophysikalische Mess- und
Erkundungsverfahren im Verkehrswegebau - M GeoMess, Ausgabe 2025 (FGSV
558)

Merkblatt über die Anwendung von Geokunststoffen im Erdbau des
Straßenbaues - M Geok E, Ausgabe 2016 (FGSV Nr. 535)

Merkblatt über Stütz- und Lärmschutzkonstruktionen aus Betonelementen,
Blockschichtungen und Gabionen, Ausgabe 2014 (FGSV Nr. 555)

Merkblatt für Raumgitterkonstruktionen, Ausgabe 2016 (FGSV Nr. 540)

Merkblatt für die Verwendung von EPS-Hartschaumstoffen beim Bau von
Straßendämmen, Ausgabe 2012
(FGSV 550)

Merkblatt über die Verwendung von Boden ohne und mit Fremdbestandteilen
im Straßenbau  M BomF, Ausgabe 2015 (FGSV Nr. 565)

Merkblatt für einfache landschaftsgerechte Sicherungsbauweisen, Ausgabe
1991
(FGSV 229)

Merkblatt für die Herstellung, Bemessung und Qualitätssicherung von
Stabilisierungssäulen zur Untergrundverbesserung, Teil 1: CSV-Verfahren,
Ausgabe 2002, Deutsche Gesellschaft für Geotechnik (DGGT)

EBGEO, Empfehlungen für den Entwurf und die Berechnung von Erdkörpern
mit Bewehrungen aus Geokunststoffen, Ausgabe 2010, DGGT

Empfehlungen für den Bau und die Sicherung von Böschungen, Ausgabe 1962,
DGGT

Empfehlungen für die Anlage und die Ausbildung von Bermen, DGGT

Empfehlungen zum Einsatz von Mess- und Überwachungssystemen für Hänge,
Böschungen und Stützbauwerke, Ausgabe 1996, DGGT

EA Pfähle, Empfehlungen des Arbeitskreises "Pfähle", Ausgabe 2012, DGGT

Empfehlungen zum Erkennen und Erfassen von Rutschungen, Ausgabe 1997,
DGGT

Merkblatt über Entwurfs- und Berechnungsgrundlagen für Gründungen und
Stahlpfosten von Lärmschutzwänden und Überflughilfen an Straßen
(M-EBGS-Lsw) - Fassung 2018 (FGSV Nr. 552)

Gesteinskörnungen / Schichten ohne Bindemittel

Merkblatt für Schichten ohne Bindemittel - M SoB, Ausgabe 2020 (FGSV Nr.
633)

Merkblatt über den Einsatz von rezyklierten Baustoffen im Erd- und
Straßenbau Ausgabe 2019
- M RC, Ausgabe 2019 (FGSV Nr. 616/3)

Merkblatt über die Verwendung von Hausmüllverbrennungsasche im
Straßenbau - M HMVA, Ausgabe 2014 (FGSV Nr. 638)

Merkblatt für die Verfestigung von MVA mit hydraulischen Bindemitteln,
Ausgabe 1992 (FGSV Nr. 546)

Merkblatt über die Verwendung von Eisenhüttenschlacken im Straßenbau,
Ausgabe 2013 (FGSV Nr. 634)

Merkblatt für selbsterhärtende Tragschichten im Straßenbau, Aufgabe 2023
(FGSV Nr. 630)

Asphalt / bauliche Unterhaltung und Erhaltung

AP QSA  Arbeitspapier zur Qualitätssicherung bei der Herstellung von
Asphaltschichten
Ausgabe Februar 2024 (FGSV Nr. 712)

Hinweise zur Erzielung eines anforderungsgerechten Schichtenverbundes
bei Verkehrsflächenbefestigungen aus Asphalt - H SVA, Ausgabe 2017 (FGSV
Nr. 731)

Leitfaden zur Herstellung von Verkehrsflächenbefestigungen aus Asphalt -
Hinweise zur Sicherstellung einer anforderungsgerechten Ebenheit  H VAE,
Ausgabe 2019 (FGSV Nr. 735)

Hinweise für die Planung und Ausführung von alternativen
Asphaltbinderschichten - H Al ABi, Ausgabe 2015 (FGSV Nr.737)

Merkblatt für die Wiederverwendung von Asphalt - M WA, Ausgabe 2013
(FGSV Nr. 754)

Merkblatt für die Konzeption und die Erstprüfung von Asphaltmischgut für
den Bau von Verkehrsflächenbefestigungen - M KEP, Ausgabe 2012 (FGSV-Nr.
751)

Merkblatt für das Verdichten von Asphalt - M VA, Ausgabe 2005 (FGSV Nr.
730)

Merkblatt für den Bau griffiger Asphaltdeckschichten - M BgA, Ausgabe
2004 (FGSV Nr. 758)

Merkblatt zur Optimierung der Oberflächeneigenschaften von
Asphaltdeckschichten - M OOA, Ausgabe2010 (FGSV Nr. 768)

Merkblatt für den Bau Kompakter Asphaltbefestigungen - MKA, Ausgabe 2011
(FGSV Nr. 762)

Merkblatt für die Temperaturabsenkung von Asphalt - M TA, Ausgabe 2021
(FGSV Nr. 766)

Merkblatt für die Verwertung von Asphaltgranulat und pechhaltigen
Straßenausbaustoffen in Tragschichten mit hydraulischen Bindemitteln,
Ausgabe 2002 (FGSV Nr. 826)

Merkblatt für die Verwertung von pechhaltigen Straßenausbaustoffen und
von Asphaltgranulat in bitumengebundenen Tragschichten durch
Kaltaufbereitung in Mischanlagen - MVB-K, Ausgabe 2007 (FGSV Nr. 755)

Merkblatt für Kaltrecycling in situ im Straßenoberbau - M KRC, Ausgabe
2005 (FGSV Nr. 636)

Hinweise für das Fräsen von Asphaltbefestigungen und Befestigungen mit
teer-/pechtypischen Bestandteilen - H FA, Ausgabe 2010 (FGSV Nr. 769)

Merkblatt für griffigkeitsverbessernde Maßnahmen an Verkehrsflächen aus
Asphalt, Ausgabe 2002 (FGSV Nr. 763)

Merkblatt für das Rückformen von Asphaltschichten - MRF, Ausgabe 2002
(FGSV Nr. 786/1)

Hinweise für das Schließen und die Sanierung von Rissen sowie
schadhaften Nähten und Anschlüssen in
Verkehrsflächen aus Asphalt - H SR, Ausgabe 2003 (FGSV Nr. 777)

Arbeitspapier Nr. 27/2, Prüfung von Straßenausbaumaterial auf
carbostämmige Bindemittel -
Schnellverfahren, Ausgabe 2000 (FGSV AP 27/2)

Arbeitspapier Nr. 27/3, Prüfung von Straßenausbaumaterial auf
carbostämmige Bindemittel -
Quantitative Bestimmung, Ausgabe 2004 (FGSV AP 27/3)

Merkblatt über Asphaltbauweisen für Anlagen zum Umgang mit
wassergefährdenden Stoffen - M A-UwS, Ausgabe 2016 (FGSV Nr. 760)

Hinweise für Reparaturasphalt zur Schadstellenbeseitigung - H RepA,
Ausgabe 2019 (FGSV Nr. 732)

Beton / hydr. geb. Schichten

Merkblatt über den Einsatz rezyklierten Betons aus AKR-geschädigten
Betondecken im Straßenbau, Ausgabe 2021 (FGSV Nr. 816)

Merkblatt für die Herstellung und Verarbeitung von Luftporenbeton,
Ausgabe 2023 (FGSV Nr. 818)

Merkblatt für die Herstellung von Oberflächentexturen auf
Verkehrsflächen aus Beton
- M OB, Ausgabe 2024 (FGSV Nr. 829)

Merkblatt für die Erhaltung von Verkehrsflächen aus Beton - MEB, Ausgabe
2009 (FGSV Nr. 823)

Merkblatt für die Anwendung von Vliesstoffen unter Fahrbahndecken aus
Beton - M VuB, Ausgabe 2010 (FGSV 830)

Arbeitsanleitung zur Prüfung von Vliesstoffen für den Einbau unter
Fahrbahndecken aus Beton - ALP VuB, Ausgabe 2010 (FGSV 831)

Sonstiges / Allgemeines

Merkblatt über umweltrelevante Untersuchungen im Straßenbau  M URU,
Ausgabe 2024
(FGSV 560)

Merkblatt für Flächenbefestigungen mit Pflasterdecken und Plattenbelägen
in ungebundener Ausführung sowie für Einfassungen - M FP 1, Ausgabe 2024
Teil 1 - Regelbauweise (ungeb. Ausführung) (FGSV Nr. 618/1)

Merkblatt für die Bauliche Erhaltung von Verkehrsflächen mit
Pflasterdecken oder Plattenbelägen in ungebundener Ausführung sowie für
Einfassungen  M BEP, Ausgabe 2022 (FGSV Nr. 620

Merkblatt für Lärmarme Pflasterbauweise - M LP, Ausgabe 2019 (FGSV Nr.
621)

Merkblatt für den Bau von Busverkehrsflächen, Ausgabe 2000 (FGSV Nr.
949) (Rundschreiben vom 29.03.01)

Merkblatt für die Anlage von Kreisverkehren, Ausgabe 2006 (FGSV 242)

M VV - Merkblatt für Versickerungsfähige Verkehrsflächen, Ausgabe 2013
(FGSV Nr. 947)

Merkblatt zur Anlage von Querungshilfen für Tiere und zur Vernetzung von
Lebensräumen an Straßen  M AQ, Ausgabe 2022 inkl. Korrektur April 2023
(FGSV 261)

Hinweise zur Versickerung von Niederschlagswasser im Straßenraum,
Ausgabe 2002 (FGSV 950)

Empfehlungen zur Straßenbepflanzung in bebauten Gebieten, Ausgabe 2006
(FGSV 232)

Merkblatt zur Bewertung der Straßengriffigkeit bei Nässe - MB Griff,
Ausgabe 2012 (FGSV 401)

AP Trag - Arbeitspapiere Tragfähigkeit, Ausgabe  August 2023 (FGSV-Nr.
433)

5.3  Fachbereich Brücken- und Ingenieurbau

Regelwerke und Technische Baubestimmungen

Für die Ausführung der Baumaßnahme gelten die ZTV ING (einschließlich
der Hinweise zur ZTV ING soweit sie für das Vorhaben vertraglichen
Charakter besitzen) in der jeweils gültigen Fassung zum Zeitpunkt der
Angebotsabgabe vertraglich vereinbart. (Die jeweils gültige Fassung ist
im Internet unter www.Verkehrsblatt.de abrufbar).
Die in den Abschnitten der ZTV ING und des Anhanges zur ZTV ING
genannten Normen und technischen Regelwerke werden entsprechend der für
dieses Bauvorhaben notwendigen technischen Spezifikationen (Anhang TS
VOB A) ebenfalls Vertragsbestandteil. Eine Auswahl wird ausdrücklich
nicht getroffen, da die Fachkompetenz des Bieters für die für das
Bauvorhaben notwendigen anzuwendenden technischen Spezifikationen
vorausgesetzt wird.
Die jeweils gültigen Normenwerke sind in der Bekanntmachung des
Thüringer Ministeriums für Infrastruktur und Landwirtschaft über die
Einführung von technischen Regeln als Baubestimmungen verzeichnet
(veröffentlicht im Thüringer Staatsanzeiger).

Die Bemessung und Konstruktion im Rahmen der Ausführungsplanung erfolgt
nach den bauaufsichtlich eingeführten Eurocodes. Diese sind
Vertragsbestandteil in der jeweils in den Ausschreibungsunterlagen
genannten Fassung. Technische Baubestimmungen entsprechend Pkt. 5.1.1
sind bei Mehrfachnennungen immer im Zusammenhang mit der Konformität der
nachfolgend genannten Grundlagen der Standsicherheitsberechnungen
anzuwenden.

z.Zt. gelten:

DIN Fachbericht 100 Beton (Ausgabe 2010)
Die Betonsortenbezeichnungen im DIN Fachbericht 100 (Ausgabe 2010) sind
in die seitens des Bieters im Auftragsfall zu erstellender
Ausführungspläne zu übernehmen.

NATO-Standardisierungsübereinkommen, STANAG 2021  (Ausgabe 2006)

Einwirkungs- und Bemessungsnormen gem. ARS 22/2012 sowie Anlagen 1, 2,
3, 4, 4.1, 5 u. 6

Eurocode 0 Grundlagen der Tragwerksplanung  DIN EN 1990:2010-12
  DIN EN 1990/NA:2010-12
  DIN EN 1990/NA/A1:2012-08

Eurocode 1 Einwirkungen  Verkehrslasten auf Brücken  DIN EN
1991-2:2010-12
  DIN EN 1991-2/NA:2010-12,

Eurocode 2 Bemessung und Konstruktion von Betonbrücken  DIN EN
1992-2:2010-12
  DIN EN 1992-2/NA:2013-04,

Eurocode 3 Bemessung und Konstruktion von Stahlbrücken  DIN EN
1993-2:2010-12
  DIN EN 1993-2/NA:2010-08

Eurocode 4 Bemessung und Konstruktion von Stahlverbundbrücken  DIN EN
1994-2:2010-12
  DIN EN 1994-2/NA:2010-12,

BMVI - Richtzeichnungen und Richtlinien für Brücken und andere
Ingenieurbauwerke

Vertragsbestandteil sind die Richtzeichnungen für Ingenieurbauten
(RiZ-ING) und die Richtlinie für den Entwurf, die konstruktive
Ausbildung und Ausstattung von Ingenieurbauten (RE-ING) des
Bundesministeriums für Verkehr und digitale Infrastruktur (BMVI) in der
zum Zeitpunkt der Ausschreibung gültigen Ausgabe. Die aktuellen
Richtzeichnungen sind über den Verkehrsblattverlag (www.bmvi.de) zu
beziehen. Die jeweils anzuwendenden Richtzeichnungen sind in den
Vertragsunterlagen näher bezeichnet. Sie gelten damit auch für die
Bearbeitung der Ausführungsunterlagen durch den AN als vereinbart.
Bei Abweichungen vom Vertrag sind die gültigen Richtzeichnungen Stand
der Technik und damit Vertragsgrundlage.

Graffitischutz

Der Auftragnehmer hat vor der Abnahme bzw. Verkehrsfreigabe dafür zu
sorgen, dass alle Flächen graffiti frei übergeben werden.
Auf Antrag kann er dabei temporäre Schutzsysteme einsetzen, welche in
der Liste der geprüften Stoffe bei der BASt (Bundesanstalt für
Straßenwesen; www.bast.de) aufgeführt sind. Diese Schutzmaßnahmen werden
nicht besonders vergütet und sind in die betreffende Position Beton des
zu schützenden Bauteiles einzurechnen.

Beton, Anforderungen an die Gesteinskörnungen

Es gilt die jeweils aktuelle Liste der güteüberwachten, in Thüringen
beurteilten Hersteller von Gesteinskörnungen und Baustoffgemischen für
den Straßen -und Ingenieurbau; andere Gesteinskörnungen dürfen nur nach
entsprechendem Gleichwertigkeitsnachweis des Auftragnehmers eingesetzt
werden.

Bauwerksdokumentation

Zur Erstellung der Dokumentationsunterlagen sind die Regelungen im
"Handbuch der Bauwerksdokumentation" der Straßenbauverwaltung Thüringen
verbindlich anzuwenden.
Das "Handbuch der Bauwerksdokumentation" beinhaltet notwendige
vertragliche Regelungen, die als zusätzliche technische
Vertragsbedingungen im Sinne von §1 Nr. 2(3) VOB/B-DIN 1961 zu verstehen
sind. Diese Festlegung ist im Bauvertrag für Neubaumaßnahmen bzw.
Maßnahmen zur Erhaltung zusätzlich zu vereinbaren.

Das aktuelle Handbuch der Bauwerksdokumentation kann im Internet unter
https://bau-verkehr.thueringen.de/bau/ingenieurbau/bauwerksdokumentation
als PDF Datei abgerufen werden.

5.4  Fachbereich Landschaftsbau

Zusätzliche Technische Vertragsbedingungen und Richtlinien

für Landschaftsbauarbeiten im Straßenbau (ZTV La-StB), Ausgabe 2018
(FGSV-Nr.: 224)

für Erdarbeiten im Straßenbau (ZTV E-StB); Ausgabe 2017 (FGSV-Nr.: 599)

für Baumpflege (ZTV Baumpflege), Ausgabe 2017 (FLL)

für das Verpflanzen von Großbäumen und Großsträuchern
(ZTV-Großbaumverpflanzung), Ausgabe 2005 (FLL)

Richtlinien, Merkblätter und Empfehlungen

Richtlinien für die Anlage von Straßen (RAS)

Teil: Landschaftsgestaltung
Abschnitt 3: Lebendverbau (RAS LG 3), Ausgabe 1983 (FGSV-Nr.: 293/3 )

Teil: Landschaftsgestaltung
Abschnitt 4: Schutz von Bäumen, Vegetationsbeständen und Tieren bei
Baumaßnahmen (RAS LP 4), Ausgabe 2004 (FGSV-Nr.: 293/4 )

Richtlinien für die Entwässerung von Straßen (REwS 21, Ausgabe 2021
(FGSV Nr. 539)

Empfehlungen für die landschaftspflegerische Ausführung im Straßenbau
(ELA), Ausgabe 2013 (FGSV-Nr.:2932)

Richtlinien für bautechnische Maßnahmen an Straßen in
Wasserschutzgebieten (RiStWag) Ausgabe 2016 (FGSV-Nr.: 514)

Regel-Saatgut-Mischungen (RSM), jeweils aktuellste Fassung (FLL)

Empfehlungen für Begrünungen mit gebietseigenem Saatgut, Ausgabe 2014
(FLL)

Technische Lieferbedingungen für Baumschulpflanzen (Gütebestimmungen)
(TL-Baumschulpflanzen), Ausgabe 2020 (FLL)

Gütebestimmungen für Stauden, Ausgabe 2015 (FLL)

Merkblatt für einfache landschaftsgerechte Sicherungsbauweisen, Ausgabe
1991(FGSV-Nr.: 229)

Merkblatt für Baumpflegearbeiten an Straßen, Ausgabe 1994 (FGSV-Nr.:
235)

Hinweise zur Straßenbepflanzung in bebauten Gebieten, Ausgabe 2006
(FGSV-Nr.: 232)

Merkblatt Bäume, unterirdische Leitungen und Kanäle, Ausgabe 2013
(FGSV-Nr.: 939)

Richtlinien für die verkehrsrechtliche Sicherung von Arbeitsstellen an
Straßen (RSA 21)
ARS 24/2021 - Richtlinien für die verkehrsrechtliche Sicherung von
Arbeitsstellen an Straßen (RSA 21) mit Einführungsschreiben des TMIL vom
02.06.2022 (FGSV-Nr.: 370)

Merkblatt Alleen (MA-StB), Ausgabe 1992

Empfehlungen für Baumpflanzungen Teil 1 Planung, Pflanzarbeiten, Pflege,
Ausgabe 2015 (FLL)

Empfehlungen für Baumpflanzungen Teil 2 Standortvorbereitungen für
Neupflanzungen, Pflanzgruben und Wurzelraumerweiterung, Bauweisen und
Substrate, Ausgabe 2010 (FLL)

5.5  Fachbereich Betrieb und Verkehr

Leistungsheft für den Straßenbetrieb auf Bundesfernstraßen, FGSV-Nr.:
964, Ausgabe 2023

Maßnahmenpapier M 3: Richtlinie zur Erhebung des Anlagebestandes der
Bundesfernstraßen (RiAnBu), 2013

Maßnahmenkatalog MK 1: Umsetzung der Steuerung des
Straßenbetriebsdienstes in den Ländern, Ausgabe 2006

Merkblatt für die Kontrolle, Wartung und Pflege von Straßentunneln (M
KWPT), FGSV-Nr.: 419,
Ausgabe 2015

Arbeitspapier Betrieb von Radverkehrsanlagen (AP BeRad), FGSV 390/4,
Ausgabe 2021

Merkblatt Winterdienst auf Straßen, FGSV 38416, Ausgabe 2025

Merkblatt für Planung, Bau und Betrieb von Taumittel-Sprühanlagen,
FGSV-Nr.: 38413, Ausgabe 2009

DIN/EN 15518 Straßen-Wetter-Informationssysteme (4 Teile), DIN/EN 15518,
FGSV 15518,
Ausgabe 2011

DIN/EN 16811 Winterdienstausrüstung  Enteisungsmittel (3 Teile), FGSV
16811, Ausgabe 2016

Hinweise für die Beschaffung von tauenden und abstumpfenden Streustoffen
für den Straßenwinterdienst (HBeStreu), FGSV 379, Ausgabe 2017

Hinweise für die Beschaffung und den Betrieb von Soleanlagen für den
Winterdienst (SSolA), FGSV-Nr.: 384162, Ausgabe 2022

Hinweise für Lagerung und Beladung von tauenden Streustoffen für den
Winterdienst (H La Streu), FGSV-Nr.: 384182, Ausgabe 2020

Arbeitspapier Hinweise zur Herstellung und Lagerung von Tausalzlösungen
für den Winterdienst, FGSV-Nr.: 384162, Ausgabe 2015

Leitfaden für die Dimensionierung von Tausalzlagern, FGSV-Nr.: 384164,
Ausgabe 2019

Hinweise für Planung, Einrichtung und Betrieb von Straßenzustands- und
Wetter-Informations-Systemen (H PEB SWIS), FGSV-Nr.: 38411, Ausgabe 2019

Arbeitspapier Temperaturgesteuerte Streustoffdosierung, FGSV-Nr.:
384181, Ausgabe 2025

Arbeitspapier Aufbau und Betrieb von Winterdienstzentralen, FGSV-Nr.:
412, Ausgabe 2007

Praktische Empfehlungen für ein effektives Räumen und Streuen im
Straßenwinterdienst (Tabelle mit Erläuterungen), FGSV-Nr.: 38416T,
Ausgabe 2024

Winterdienst auf Straßen mit Asphaltdeckschichten aus Offenporigem
Asphalt (AP WD OPA), FGSV-Nr.: 38419, Ausgabe 2022

Winterdienst für den Radverkehr, VKU, Ausgabe 2021

Automatische Datenerfassung im Winterdienst, VKU, Ausgabe 2001

Schulung für den Winterdienst, VKU, Ausgabe 2005

Öffentlichkeitsarbeit im Winterdienst, VKU, Ausgabe 2007

Maßnahmenkatalog M 7: Management der Fahrzeug- und Geräteausstattung für
den Straßenbetriebsdienst, Ausgabe 2013

Merkblatt für Winterdienstfahrzeuge (Kennzeichnung von
Winterdienst-Fahrzeugen), FGSV-Nr.: 384163, Ausgabe 1996

Beschaffung von Fahrzeugen und Geräten im Straßenbetriebsdienst, Ausgabe
2013

Europäische Normen für Fahrzeuge und Geräte des Straßenbetriebs
DIN EN 15431: Antriebe und Schnittstellen (2008)
DIN EN 15436: Mähgeräte (2009)
DIN EN 15597: Streumaschinen (2020)
DIN EN 15583: Schneepflüge (2009)
DIN EN 15906: Schneeräummaschinen (2012)

Hinweise für Beschaffung und Einsatz von Fahrzeugen und Geräten im
Straßenbetriebsdienst (H BeFG),
Teil 1: Schnittstellen Fahrzeug  Gerät, FGSV-Nr.: 337/8 Ausgabe 2017
Teil 2: Schneepflüge, FGSV-Nr.: 337/9, Ausgabe 2020
Teil 3: Streumaschinen, FGSV-Nr.: 390337/10 Ausgabe 2022

Merkblatt für die Grünpflege an Straßen, FGSV-Nr.: 390/1, Ausgabe 2025
Merkblatt für Baumpflegearbeiten an Straßen, FGSV-Nr.: 235, Ausgabe 1994
Baumkontrollrichtlinien, FLL, Ausgabe 2020
Merkblatt für die Reinigung von Straßen, FGSV-Nr.: 390/2, Ausgabe 2020
Hinweise zur Abfallentsorgung im Straßenbetriebsdienst, FGSV-Nr.: 414,
Ausgabe 2015
Merkblatt Ölbeseitigung auf Verkehrsflächen DWA-M 715, Ausgabe 2017
Arbeitspapier Beseitigung von Ölverunreinigungen auf Verkehrsflächen,
FGSV-Nr.: 390/3, Ausgabe 2019
Hinweise zur Kontrolle und Wartung von Entwässerungseinrichtungen an
Straßen außerhalb geschlossener Ortslagen (H KWES), FGSV-Nr.: 38441,
Ausgabe 2018
DIN 30707-2 Maschinen für den Winterdienst - Teil 2: Anforderungen an
Winterdienstfahrzeuge mit Schneepflügen; Ausgabe 2003-10
DIN 30710 Sicherheitskennzeichnung von Fahrzeugen und Geräten; Ausgabe
1990-03
DIN EN 17106-1 Maschinen für den Straßenbetriebsdienst - Sicherheit -
Teil 1: Grundlegende Sicherheitsanforderungen; Deutsche Fassung EN
17106-1:2021; Ausgabe 2022-04
DIN EN 15144 Winterdienstausrüstung - Terminologie - Begriffe zum
Winterdienst; Ausgabe 2007-09
DIN EN 15430-1 Winterdienst- und Straßenbetriebsdienstausstattung -
Datenerfassung und -übertragung - Teil 1: Datenerfassung im Fahrzeug;
Ausgabe 2025-03
DIN EN 15431 Winterdienst- und Straßenbetriebsdienstausstattung -
Antrieb und Steuerung Anforderungen an Austauschbarkeit und Leistung,
Ausgabe 2008-05
DIN EN 15432-1 Winterdienst- und Straßenbetriebsdienstausstattung -
Frontanbauausstattungen - Teil 1; Feste Frontanbauplatten, Ausgabe
2011-10
DIN EN 15432-2 Winterdienst- und Straßenbetriebsdienstausstattung -
Frontangebaute Maschinen - Teil 2; Austauschbarkeit an Hubsystemen,
Ausgabe 2013-07
DIN EN 15518-1 Winterdienstausrüstung - Straßenzustands- und
Wetterinformationssysteme - Teil 1: Allgemeine Definitionen und
Komponenten, Ausgabe 2011-04
DIN EN 15518-2 Winterdienstausrüstung - Straßenzustands- und
Wetterinformationssysteme - Teil 2: Straßenwetter - Empfohlene
Beobachtung und Vorhersage, Ausgabe 2011-04
DIN EN 15518-3 Winterdienstausrüstung - Straßenzustands- und
Wetterinformationssysteme - Teil 3: Anforderungen an gemessene Werte der
stationären Anlagen, Ausgabe 2024-02
DIN EN 15518-4 Winterdienstausrüstung - Straßenzustands- und
Wetterinformationssysteme - Teil 4: Prüfverfahren bei stationären
Einrichtungen; Ausgabe 2024-12
DIN EN 15583-1 Winterdienstausrüstung - Schneepflüge - Teil 1:
Produktbeschreibung und Anforderungen; Ausgabe 2009-09
DIN EN 15583-2 Winterdienstausrüstung - Schneepflüge - Teil 2:
Prüfkriterien und deren Anforderungen; Ausgabe 2012-05
DIN EN 15597-1 Winterdienstausrüstung  Streumaschinen Teil 1: Allgemeine
Anforderungen und Angaben für Streumaschinen; Ausgabe 2020
DIN EN 15597-2: 2012-04 Winterdienstausrüstung - Streumaschinen - Teil
2: Anforderungen an die Streustoffverteilung und deren Prüfung; Ausgabe
2020
DIN EN 15906 Winterdienstausrüstung - Schneeräummaschinen mit
rotierenden Werkzeugen - Spezifikation und Räumleistung; Ausgabe 2012
DIN EN 16811-1 Winterdienstausrüstung - Enteisungsmittel - Teil 1:
Natriumchlorid - Anforderungen und Prüfmethoden, Ausgabe 2016
DIN EN16811-2 Winterdienstausrüstung - Enteisungsmittel - Teil 2:
Calcium- und Magnesiumchlorid - Anforderungen und Prüfverfahren, Ausgabe
2016
DIN EN 16811-3 Winterdienstausrüstung - Enteisungsmittel - Teil 3:
Andere feste und flüssige Enteisungsmittel - Anforderungen und
Prüfverfahren, Ausgabe 2016
DIN EN 17443 Winterdienstausrüstung - Soleerzeuger - Anforderungen und
Prüfverfahren, Ausgabe 2021
DIN SPEC 1108-1 Dienstleistungen in der Abfall- und Wertstofflogistik,
Straßenreinigung und im Winterdienst - Teil 1: Begriffe, Ausgabe 2016
DIN SPEC 1108-2 Dienstleistungen in der Abfall- und Wertstofflogistik,
Straßenreinigung und im Winterdienst - Teil 2: Anforderungen an den
Betrieb und das Personal, Ausgabe 2016
DIN SPEC 1108-5 Dienstleistungen in der Abfall- und Wertstofflogistik,
Straßenreinigung und im Winterdienst - Teil 5: Winterdienst, Ausgabe
2020

Verkehrszeichen

RWB 2000
Richtlinien für die wegweisende Beschilderung außerhalb von Autobahnen,
Ausgabe 2000

Einführung des ARS 15/2024 "Richtlinien für die wegweisende
Beschilderung auf Autobahnen, Ausgabe 2023" des BMDV vom
19.06.2024Richtlinien für die wegweisende Beschilderung auf Autobahnen,
Ausgabe 2023

RTB 2008
Richtlinien für Touristische Beschilderung Ausgabe 2008

Richtlinien für Umleitungsbeschilderungen - RUB 2021
ARS 19/2021 - Richtlinien für Umleitungsbeschilderungen (RUB), Ausgabe
2021
mit Einführungsschreiben des TMIL vom 13.05.2022

ARS 02/2022 Grundsätze für die passiv sichere Aufstellung von
Verkehrszeichen
mit Einführungsschreiben TMIL am 20.04.2022

TLP-VZ Technische Liefer- und Prüfbedingungen für vertikale
Verkehrszeichen, Ausgabe 2011
Katalog der Verkehrszeichen, Ausgabe 1992

ZTV-VZ Zusätzliche Technische Vertragsbedingungen und Richtlinien für
vertikale Verkehrszeichen, Ausgabe 2011

IVZ-Norm 2007
Industrienorm für Aufstellvorrichtungen von Verkehrszeichen nach DIN EN
12899-1/TL-VZ

DIN 6171, Teil 1
Aufsichtsfarben für Verkehrszeichen - Farben und Farbgrenzen bei
Beleuchtung mit Tageslicht,
Ausgabe 2011-11

DIN 1451, Teil 2
"Schrift für den Straßenverkehr" für Verkehrszeichen und
Verkehrseinrichtungen

DIN 67520,
Retroreflektierende Materialien zur Verkehrssicherung, Lichttechnische
Mindestanforderungen an Reflexstoffe,
 Ausgabe 2008 - 11

DIN 1076
Ingenieurbauwerke im Zuge von Straßen und Wegen, Überwachung und
Prüfung,
Ausgabe 1999 - 11

DIN EN ISO 9000
Qualitätsmanagement und Qualitätsmanagementsysteme - Grundlagen und
Begriffe, 2015 - 11

DIN EN ISO 9001
Qualitätsmanagement und Qualitätsmanagementsysteme - Anforderungen, 2015

DIN EN ISO 9004
Qualitätsmanagement und Qualitätsmanagementsysteme - Leitfaden zur
Leistungsverbesserung, 2015

DIN EN ISO 9011
Qualitätsmanagement und Qualitätsmanagementsysteme - Leitfaden für
Audits von Qualitätsmanagement- und/oder Umweltmanagementsystemen,
aktuelle Fassung

DIN 50976
Korrosionsschutz, Feuerverzinken von Einzelteilen (Stückverzinken),
Anforderung und Prüfung,
Ausgabe 1989

Gütebestimmungen der Güteschutzgemeinschaft Verkehrszeichen und
Verkehrseinrichtungen e.V.
(RAL-Gütezeichen)

M LV - Merkblatt für die Wahl der lichttechnischen Leistungsklasse von
vertikalen Verkehrszeichen und Verkehrseinrichtungen, Ausgabe 2011

Bestimmungen des BMVBS über die Freigabe und die Kennzeichnung der zur
Verwendung auf
Verkehrszeichen zugelassenen Reflexfolien

Markierung

RMS
Richtlinien für die Markierung von Straßen Teil 1- Ausgabe 1993; Teil 2-
Ausgabe 1980

VFM-T (A)
Verfahrensanordnung zur einheitlichen Anwendung und Umsetzung von
Fahrbahnmarkierungen im Freistaat Thüringen, Allgemeiner Teil

VTM-T (B)
Verfahrensanordnung zur einheitlichen Anwendung und Umsetzung von
Fahrbahnmarkierungen im Freistaat Thüringen, Baulicher Teil

ZTV M
Zusätzliche Technische Vertragsbedingungen und Richtlinien für
Markierungen auf Straßen,
Ausgabe 2013

TL M 23 - Technische Lieferbedingungen für Markierungsmaterialien,
Ausgabe 2023
ARS 26/2003 mit Einführungsschreiben TMIL am 15.02.2024

TP M 2024  Technische Prüfbedingungen für Markierungssysteme, Ausgabe
2024
ARS 09/2024 mit Einführungsschreiben TMIL am 14.05.2024

Einführung des ARS 22/2024 "Zusätzliche Technische Vertragsbedingungen
und Richtlinien für Markierung auf Straßen (ZTV M 13)  Änderungen bei
der Anerkennung von Schulungsstellen" vom BMDV am 14.11.2024 durch das
TMIL am 28.11.2024

DIN EN 12802
Mustergleichheitsprüfungen

DIN EN 1423  Straßenmarkierungsmaterialien, Nachstreumittel
Markierungsperlen, Glasperlen, Griffigkeitsmittel und Nachstreugebinde

DIN EN 1424
Straßenmarkierungsmaterialien, Premixglasperlen

DIN EN 1436
Straßenmarkierungsmaterialien Anforderungen an Markierungen auf Straßen

DIN EN 1790
Straßenmarkierungsmaterialien - Vorgefertigte Markierungen

DIN EN 1824
Straßenmarkierungsmaterialien, Feldprüfungen

DIN EN 1871
Straßenmarkierungsmaterialien  Markierungsfarben, Kaltplastikmassen und
Heißplastikmassen  Physikalische Eigenschaften

DIN EN 12802
Straßenmarkierungsmaterialien - Laborverfahren für die Identifikation

DIN EN V 13 459-1
Straßenmarkierungsmaterialien, Qualitätskontrolle Teil 1: Probenahme an
rückgestellter Produktion und Prüfung

DIN EN V 13 459-2
Straßenmarkierungsmaterialien, Qualitätskontrolle Teil 2: Anleitung für
die Aufstellung von Qualitätsplänen für die Applikation

DIN EN V 13 459-3
Straßenmarkierungsmaterialien, Qualitätskontrolle Teil 3: Anforderungen
in der Praxis

DIN EN 1463-1
Straßenmarkierungsmaterialien - Markierungsknöpfe - Teil 1:
Anforderungen im Neuzustand

DIN EN 1463-2
Straßenmarkierungsmaterialien, retroreflektierende Markierungsknöpfe,
Teil 2: Feldprüfungen

DIN EN 13197
Straßenmarkierungsmaterialien - Verschleißsimulator

DIN 30710
Sicherheitskennzeichnung von Fahrzeugen und Geräten

Merkblatt für Agglomeratmarkierungen, Ausgabe 2020

Passive Schutzeinrichtungen

RPS 2009
Richtlinien für passiven Schutz an Straßen durch
Fahrzeug-Rückhaltesysteme, Ausgabe 2009

RiStWag
Richtlinien für bautechnische Maßnahmen an Straßen in
Wassergewinnungsgebieten, Ausgabe 2002

ZTV- FRS 13 / Fassung 2017
Zusätzliche Technische Vertragsbedingungen und Richtlinien für
Fahrzeug-Rückhaltesysteme,
Ausgabe 2013 / Fassung 2017

ARS 27/2023 - Anforderungen an die Art und den Umfang der Reparatur von
Fahrzeug-Rückhaltesystemen aus Stahl und Beton
mit Einführungsschreiben TMIL am 04.03.2024

Anforderungen an den Nachweis der Leistungsfähigkeit für
Betonschutzwände in Ortbetonbauweise
Vergleichsverfahren BSW Ortbeton (VGVF BSW O 2013), Ausgabe 2013

TL  Transportable Schutzeinrichtungen 97
Technische Lieferbedingungen für transportable Schutzeinrichtungen,
Ausgabe 1997 in Verbindung mit ARS 08/2016  Streichung der
"planungsrelevanten Breite"

TL-SP 99
Technische Lieferbedingungen für Stahlschutzplanken an
Bundesfernstraßen, Ausgabe 1999

TL- BSWF 96
Technische Lieferbedingungen für Betonschutzwände- Fertigteile, Ausgabe
1996

TLP ÜK 2017
Technische Liefer- und Prüfbedingungen für Übergangskonstruktionen zur
Verbindung von Schutzeinrichtungen

ZTVE- StB 17
Zusätzliche Technische Vertragsbedingungen und Richtlinien für
Erdarbeiten im Straßenbau

DIN EN 1317 - 1 bis - 5
Rückhaltesysteme an Straßen, aktuelle Fassung

DIN EN 12767
Passive Sicherheit von Tragkonstruktionen für die Straßenausstattung,
aktuelle Fassung

Einsatzempfehlungen für Fahrzeug-Rückhaltesysteme, aktuelle Version 06 /
Stand 07/2020

Leitfaden für Sonderlösungen zum Baum- und Objektschutz an Landstraßen,
1. Aktualisierung, BASt Stand 11/2020

Steckbriefe für Sonderlösungen zum Baum- und Objektschutz an
Landstraßen, 1. Aktualisierung, BASt Stand 11/2020
Sonderlösungen von Schutzeinrichtungen in Einmündungsbereichen, BASt
Stand 03/2020

Lichtsignalanlagen Verkehrsbeeinflussung

RiLSA 2015
Richtlinien für Lichtsignalanlagen  Lichtzeichenanlagen für den
Straßenverkehr -

DIN 32981
Zusatzeinrichtungen für Blinde an Straßenverkehrs- Signalanlagen (SVA),
Ausgabe November 2002

DIN 67527
Anforderungen an ortsfeste Signalleuchten im Straßenverkehr; Ausgabe
Februar 2017

DIN EN 50556 (VDE 0832-100)
Straßenverkehr-Signalanlagen, Ausgabe März 2019

DIN EN 50293 (VDE 0832-200)
Straßenverkehrs-Signalanlagen  Elektromagnetische Verträglichkeit,
Ausgabe Februar 2013

DIN VDE 0100-600
Erstprüfung von elektrischen Anlagen, 6.Überarbeitung (2020)

DIN VDE 0105-100 Betrieb von elektrischen Anlagen

TL für transportable LSA, Ausgabe 2023 und ZTV und Richtlinien für
transportable LSA 2023
ARS 07/2024 mit Einführungsschreiben TMIL am 24.04.2024

Merkblätter über Detektoren für den Straßenverkehr, Ausgabe 1991

ZTV-LZA-TH
Zusätzliche Technische Vorschriften für Lichtzeichenanlagen im Bereich
der Thüringer Straßenbauverwaltung, Stand August 2009

Verkehrsbeeinflussungsanlagen

DIN VDE 0100-600
Erstprüfung von elektrischen Anlagen, 6.Überarbeitung (2020)

DIN VDE 0105-100  Betrieb von elektrischen Anlagen

DIN VDE 0832-400 (Teil 400: Verkehrsbeeinflussungsanlagen)

RiLSA (Abschnitt zu Fahrstreifensignalisierungen)

OCIT (Open Communication Interface for Road Traffic Control Systems;
Standard zur Kommunikation zwischen zentralen Verkehrssteuerungs- und
Verkehrslenkungssystemen)

Hinweise für umsetzbare Stauwarnanlagen (HUS), BASt, Bergisch Gladbach
1999b

RWVZ
Richtlinien für Wechselverkehrszeichen an Bundesfernstraßen, Ausgabe
1997

RWVA
Richtlinien für Wechselverkehrszeichenanlagen an Bundesstraßen, Ausgabe
1997

ARS 09/2022 - Dynamische Wegweiser mit integrierten Stauinformationen
(dWiSta)  Hinweise für die einheitliche Gestaltung und Anwendung an
Bundesfernstraßen, Ausgabe 2022 (dWiSta-Hinweise 2022)
Mit Einführungsschreiben TMIL am 20.05.2022

RABT
Richtlinien für die Ausstattung und den Betrieb von Straßentunneln,
Ausgabe 2006

EABT-80/100die Ausstattung und den Betrieb von Straßentunneln mit einer
Planungsgeschwindigkeit von 80 km/h oder 100 km/h, Ausgabe 2019

TLS 2012
Technische Lieferbedingungen für Streckenstationen, Ausgabe 2012

Merkblatt: Eignungsprüfung von Verkehrserfassungsgeräten über
Induktionsschleifen laut TLS

MARZ
Merkblatt für die Ausstattung von Verkehrsrechnerzentralen und
Unterzentralen, Ausgabe 2018

Anforderungen an Markierungsleuchtknöpfe (MLK), Ausgabe 2001

6.  Sicherheit und Gesundheitsschutz auf Baustellen

Die Verordnung über Sicherheits- und Gesundheitsschutz auf Baustellen
(Baustellenverordnung-BaustellV) ist zu beachten.

## Grasmahd 2027/2028 im GB WAK B+L-Straßen
Datum: 10.07.26

*Hinweis*
Nebenleistungen, welche einzukalkulieren sind:
Behinderungen beim Mähen durch Einbauten (u.a. Bäume,
Leitpfosten, Verkehrs- und Stationszeichen,
sonstige bauliche Anlagen) sind bei der
Kalkulation zu berücksichtigen! Diese genannten
Einbauten sind bis spätestens fünf Werktage nach der
erfolgten maschinellen Mahd manuell von Bewuchs
freizustellen. Diese nötige manuelle Nachmahd wird
ausdrücklich nicht gesondert vergütet und ist
erschwerend in alle nachfolgenden Leistungspositionen
einzukalkulieren!
Weiterhin werden alle Aufwendungen für die
Baustelleneinrichtungen und das
Räumen der Baustellen nicht gesondert vergütet. Auch
diese Aufwendungen sind in alle nachfolgenden
Leistungspositionen einzukalkulieren!

### Abschnitt 00 Grasmahd LK WAK - 2027 / 2028

*Hinweis*
Angaben zur Ausführung der maschinellen Mahd:
Es ist grundsätzlich in Fahrtrichtung zu mähen!
Das heißt, alle eingesetzten Geräte müssen sowohl für
den Links- als auch für den Rechtsbetrieb ausgelegt
sein. Es wird ausdrücklich darauf hingewiesen, dass
besonders auf Einbahnstraßen und Richtungsfahrbahnen
der Linksbetrieb der eingesetzten Mähtechnik zwingend
erforderlich ist. Mähleistungen, welche entgegen dieser

Festlegung erbracht werden, sind ein "Gefährlicher
Eingriff in den Straßenverkehr" und werden ausdrücklich
nicht vergütet! Hindernisse in den Mähflächen, welche
während der Mäharbeiten zu Beschädigungen an der
Mähtechnik führen können sind nicht auszuschließen. Es
ist ausdrücklich Sache des Auftragnehmers alle
Mähbereiche unmittelbar vor der maschinellen Mahd nach
solchen Hindernissen abzusuchen. Aufgefundene
Hindernisse werden manuell freigemäht, sodass diese
ausreichend sichtbar sind und Beschädigungen an der
Mähtechnik ausgeschlossen werden können. Dieser Aufwand
ist in alle Einzelpositionen mit einzukalkulieren.
Punkt 3 der Baubeschreibung "Absicherung der
Arbeitsstellen" beachten

#### Unterabschnitt 00.01 Verkehrssicherung

*Hinweis*
Die Aufwendungen für Verkehrssicherung, Einrichten und
Räumen der Arbeitsstelle werden nicht gesondert
vergütet, sondern sind in die Positionen mit
einzukalkulieren (Betrifft nur zweistreifige
Fahrbahnen).

**00.01.0001 Verkehrssicherung an Arbeitsstellen**
Verkehrssicherung an Arbeitsstellen von kürzerer Dauer
aufstellen, beseitigen, vorhalten, warten und
betreiben.
Vorübergehende Sicherungsmaßnahmen durchführen.
modifiziert, auf einem Fahrstreifen einer
Richtungsfahrbahn nach verkehrsrechtlicher Anordnung.
Für bewegliche Arbeitsstellen.

Ort:

- B19 ESA Ost, 1. Kreisel, 5027 / 109 / 2,140

- B19 ESA Ost, 5028 / 057 / 1940

- Kreisel Wutha Kleiner Hörselberg, 5028 / 057 /0,000

- B19 OU Abzweig L1027 Barchfeld(Eisberg)

- B62 OU Bad Salzungen

Die Abrechnung erfolgt für jeweils eine Richtung.
Menge: 32,000 St

#### Unterabschnitt 00.02 Mahd neben der Fahrbahn

**00.02.0001 Bankette bis 2 m mähen ohne Aufnahme**
Bankette und angrenzende Grasflächen am Fahrbahnrand
maschinell mähen. Mähbreite bis 2,00 m unmittelbar
neben der befestigten Fahrbahn. Mähgut zerkleinern und
flächig ablegen. Verschmutzungen im Fahrbahnbereich
sind gleichlaufend zu dieser maschinellen Mahd zu
beseitigen.
Menge: 576,000 ha

**00.02.0002 Zulage Erschwernisse FRS für Bankette bis 2 m mähen**
Zulage für Erschwernisse durch Fahrzeugrückhaltesysteme
beim Mähen von Banketten bis 2m, in der Regel ist mit
einem Pfostenabstand von 2m und 4m zu rechnen
Menge: 750,000 km

**00.02.0003 angr. Flä. 2 m - 4 m mähen ohne Aufnahme**
An Fahrbahn angrenzende Grasflächen (Gräben, Mulden,
Böschungen) 2,00 m bis 4,00 m vom befestigten
Fahrbahnrand  maschinell mähen. Mähgut zerkleinern und
flächig ablegen. Verschmutzungen im Fahrbahnbereich
sind gleichlaufend zu dieser maschinellen Mahd zu
beseitigen.
Menge: 370,000 ha

**00.02.0004 angr. Flä. 4 m - 6 m mähen ohne Aufnahme**
An Fahrbahn angrenzende Grasflächen (Gräben, Mulden,
Böschungen) 4,00 m bis 6,00 m vom befestigten
Fahrbahnrand maschinell mähen. Mähgut zerkleinern und
flächig ablegen. Verschmutzungen im Fahrbahnbereich
sind gleichlaufend zu dieser maschinellen Mahd zu
beseitigen.
Menge: 62,000 ha

#### Unterabschnitt 00.03 Mahd sonstiger Flächen

**00.03.0001 A + E Flächen mähen mit Aufnahme**
Grasmahd auf  A+E-Flächen - Extensivgrünlandmahd.
Mahd erfolgt ausdrücklich nicht als Mulch-Mahd!
Diese Mahd erfolgt sowohl manuell als auch maschinell.
Mähgut sammeln, aufnehmen, fördern und verwerten.
Abfall gleich nicht gefährlicher Abfall
Abfallschlüssel 200201
Erschwernisse durch starken Bewuchs von Strauchwerk und
Bäumen sowie Hochgras sind einzukalkulieren.
Die Flächen befinden sich nicht unmittelbar an den
Bundes- und Landesstraßen, eine ordentliche Zufahrt ist
nicht immer gewährleistet. Die Position beinhaltet alle
anfallenenden Förder- und Verwertungskosten!
Menge: 133078,000 m2

**00.03.0002 sonst. Fläch. masch. mähen ohne Aufnahme**
Sonstige Verkehrs- und Nebenflächen maschinell mähen.
Mähgut zerkleinern und flächig ablegen. Es erfolgt
generell eine Mulch - Mahd!

Art der Verkehrs- und Nebenflächen

Böschungen in der Neigung 1:1,5 oder 1:1 mit einer Höhe
bis zu 12,00 Metern über bzw. unter OK Gradiente
Fahrbahn

Freiflächen im Bereich des Straßengrundstückes, welche
sich außerhalb der Reichweite von Front- oder
Heckauslegermähtechnik befinden.
Regenrückhaltebecken

Die Mahd erfolgt hier ausdrücklich nur mit leichten,
böschungsgängigen Kleinmähgeräten oder mit
ferngesteuerten Mähraupen! Hochgras und kleine Hecken
sind erschwerend einzukalkulieren. Die Bereiche werden
nicht regelmäßig gemäht.

Der Einsatz von Schleppertechnik bzw. der Einsatz der
Geräteträger aus der maschinellen Mahd (0-6 Meter) ist
ausdrücklich untersagt und wird nicht vergütet!
Menge: 40000,000 m2

**00.03.0003 sonst. Fläch. man. mähen ohne Aufnahme**
Sonstige Verkehrs- und Nebenflächen manuell mähen.
Mähgut zerkleinern und flächig ablegen.

Mahd nach Wahl des AN jedoch nur mit handgeführten
Kleingeräten.

Art der Verkehrs- und Nebenflächen

Amphibien-Schutz-Anlagen

Teilbereiche in Regenrückhaltebecken (hier Zaunanlagen
und für Maschinen unzugängliche Flächen)

Teilbereiche von Böschungen (hier für Maschinen
unzugängliche Flächen)

Teilbereiche sonstiger Freiflächen (hier für Maschinen
unzugängliche Bereiche)

Die Mahd in Hecken, Hochgras und um Gehölze ist
erschwerend einzukalkulieren! Diese Bereiche werden
nicht regelmäßig gemäht.
Menge: 300000,000 m2

**00.03.0004 sonst. Fläch. masch. mähen mit Aufnahme**
Sonstige Verkehrs- und Nebenflächen maschinell mähen.
Mähgut zerkleinern, sammeln, aufnehmen, fördern und
verwerten.
Abfall gleich nicht gefährlicher Abfall
Abfallschlüssel 200201

Mahd nach Wahl des AN jedoch nur mit handgeführten
Kleingeräten.

Art der Verkehrs- und Nebenflächen

Grünflächen an Kreisverkehren

Grüninseln und Kreuzungsbereiche

Grünflächen an Park- und Rastanlagen

Die Mahd in Hecken und um Gehölze ist erschwerend
einzukalkulieren! Alle anfallenden Kosten für Förderung
und Verwertung sind in diese Postion einzukalkulieren!
Menge: 70000,000 m2

**00.03.0005 sonst. Fläch. man. mähen mit Aufnahme**
Sonstige Verkehrs- und Nebenflächen manuell mähen.
Mähgut zerkleinern, sammeln, aufnehmen, fördern und
verwerten.
Abfall gleich nicht gefährlicher Abfall
Abfallschlüssel 200201

Mahd nach Wahl des AN jedoch nur mit handgeführten
Kleingeräten.

Art der Verkehrs- und Nebenflächen

Grünflächen an Kreisverkehren

Grüninseln und Kreuzungsbereiche

Grünflächen an Park- und Rastanlagen

Amphibien-Schutz-Anlagen

Die Mahd in Hecken und um Gehölze ist erschwerend
einzukalkulieren! Alle anfallenden Kosten für Förderung
und Verwertung sind in diese Postion einzukalkulieren!
Menge: 80000,000 m2

**00.03.0006 Bankette und Mittelstreifen masch. mähen**
Bankette und Mittelstreifen einschließlich angrenzender
Flächen an 4-spurigen Bundesstraßen B19 und B88
(Schnellstraße Tempo 120 km/h, ehemalige A4), bis 4,00m
vom befestigten Fahrbahnrand maschinell mähen.
Nachmahd manuell durchführen.
Mähgut zerkleinern und flächig ablegen,
Verkehrssicherung erfolgt nach Regelplan D III
Menge: 90000,000 m2

**00.03.0007 Bankette und Mittelstreifen man. mähen**
Bankette und Mittelstreifen einschließlich angrenzender
Flächen an 4-spurigen Bundesstraßen B19 und B88
(Schnellstraße Tempo 120 km/h, ehemalige A4), bis 4,00m
vom befestigten Fahrbahnrand manuell mähen (wegen
Behinderung durch eng stehende Leitplanken, Stützmauern
und Hecken)
Mähgut aufnehmen und entsorgen.
Verkehrssicherung erfolgt nach Regelplan D III
Menge: 116000,000 m2

**00.03.0008 Mahd Trennstreifen B19 + B88**
B19 + B88 (Alte A4) Kreisel kl. Hörselberg <> Kreisel 1
Eisenach West
Mahd mit erhöhten Aufwand aufgrund rückständiger
Vegetation (ehemaliger Hecken) im Bereich des
Mittelstreifens beseitigen

Hohe und mittelhohe flächige Gehölze auf Trennstreifen
zurückschneiden (in der Regel Wildbewuchs Acer,
Fraxinus, Populus usw..)

Ausgangshöhe: über 2 m.

Schnitthöhe: bodenbündig.

Anfallendes Material wird gehäckselt / auf Boden
verteilt und verbleibt vor Ort.
Menge: 40000,000 m2

**00.03.0009 Mahd ALE-Anlagen**
Sonstige Verkehrs- und Nebenflächen mit ALE-Anlagen
(Amphibien-Schutz-Anlagen und
Amphibienleiteinrichtungen) manuell mähen.

Mähgut zerkleinern, sammeln, aufnehmen, fördern und
verwerten.
Abfall gleich nicht gefährlicher Abfall Abfallschlüssel
200201
Mahd nach Wahl des AN jedoch nur mit handgeführten
Kleingeräten.

Amphibien-Schutz-Anlagen
Amphibienleiteinrichtungen

Die Mahd in Hecken und um Gehölze ist erschwerend
einzukalkulieren! Alle anfallenden Kosten für Förderung
und Verwertung sind in diese Postion einzukalkulieren!

Die Amphibienleiteinrichtungen sind im Zuge der 2. Mahd
im Zeitraum von September bis Oktober manuell zu mähen.
Es sind Handgeräte mit Fadenkopf (mit Kunststofffaden)
einzusetzen, die die Oberfläche der Leiteinrichtung
nicht beschädigen. Geringe Mengen des Mäh- bzw.
Mulchgutes (bis ca. 2 cm Höhe) können auf den
Laufflächen verbleiben, größere Mengen bzw. Gehölzreste
sind aufzunehmen und zu entsorgen.
Menge: 1000,000 m2

#### Unterabschnitt 00.04 Stundenlohnarbeiten

**00.04.0001 Verrechnungssatz AK**
Stundenlohnarbeiten durch Arbeitskräfte auf Anordnung
des AG ausführen. Der Verrechnungssatz für die jeweilige Arbeitskraft umfasst sämtliche Aufwendungen, insbesondere den tatsächlichen Lohn einschliesslich vermögenswirksamer Leistungen mit den Zuschlägen für
Gemeinkosten (Sozialkassenbeiträge und dgl.), sowie
Lohn- bzw. Gehaltsnebenkosten und Zuschläge für
Überstunden Zuschläge fuer Nacht-, Sonntags- und
Feiertagsarbeit werden gesondert vergütet.
(Facharbeiter)
Menge: 20,000 h

**00.04.0002 Verrechnungssatz Mannschaftstransporter**
Stundenlohnarbeiten durch Mannschaftstransportfahrzeug
auf Anordnung des AG ausfuehren. Der Verrechnungssatz
fuer den jeweiligen Transporter umfasst saemtliche
Aufwendungen fuer den Einsatz des Transporters,
insbesondere Geraetevorhalte- und Betriebsstoffkosten
sowie saemtliche Zuschlaege einschliesslich der Kosten
fuer den Fahrer. Verguetet werden die tatsaechlich
geleisteten Einsatzstunden des Transporters.
Standzeiten werden nicht vergütet!
Menge: 20,000 h

**00.04.0003 Verrechnungssatz Geräteträger**
Stundenlohnarbeiten durch (Geräteträger mit
Randstreifenmähgerät und Heckauslegermähwerk für
maschinelle Mahd ohne Aufnahme Mähgut) auf Anordnung
des AG ausfuehren. Der Verrechnungssatz fuer den
jeweiligen Geräterträger umfasst saemtliche
Aufwendungen fuer den Einsatz des Geräteträgers,
insbesondere Geraetevorhalte- und Betriebsstoffkosten
sowie saemtliche Zuschlaege einschliesslich der Kosten
fuer den Fahrer. Verguetet werden die tatsaechlich
geleisteten Einsatzstunden des Geräteträgers im
Mäheinsatz.
Standzeiten werden nicht vergütet!
Menge: 20,000 h

#### Unterabschnitt 00.05 weitere Leistungen

**00.05.0001 Beweisfoto**
Beweisfotos nach vorheriger Beauftragung durch den AG
anfertigen.

Der AG behält sich vor, von bestimmten
Leistungsabläufen Beweisfotos anfertigen zu lassen. Die
Beschreibung der Fotodokumentation und die geforderte
Stückzahl der Fotos erfolgen mit der schriftlichen
Beauftragung der jeweiligen Mähleistung.

Alle eingesetzten Mitarbeiter des AN müssen mit einer
entsprechenden Digitalkamera ausgerüstet sein. Die
beauftragten Digitalfotos werden nicht in Papierform
benötigt.

Die Übergabe erfolgt lediglich per E-mail an den AG.

Bildgröße in Pixel min. 1600x1200

Übergabe als Dateityp pdf oder jpg nach Festlegung des
Auftraggebers mit der Beauftragung vorab.
Menge: 100,000 St

**00.05.0002 Lieferung und Einbau Markierungspfosten**
Lieferung und Einbau von verwitterungsresistenten
Pfosten zur Markierung von Pflanzflächen,
Pfahldurchmesser 6 cm, Länge 1,50 m, oberes Ende mit
Markierfarbe kennzeichnen

Im Zuge der Baustelleneinweisung abzustimmen.
Menge: 30,000 St

**00.05.0003 Abfallliste f. nicht gefährl. Abf. f.ges.LeistgsVerz**
StL-Nr. 21590090401
Leistung umfasst die Führung der Abfallliste für alle
nicht gefährlichen Abfälle, die infolge
Verdrängung, fehlender Eignung oder mangels Wiederverwendungsmöglichkeit nicht innerhalb der Baustelle
verbleiben und bei denen die Führung der Abfallliste
nicht ausdrücklich erwähnt ist.
Die Abfallliste ist dem Auftraggeber bis spätestens zur
Schlussabnahme als Excel-Tabelle (Dateiformat .xls)
zu übergeben.
Pauschale gilt
für alle Leistungen dieses Leistungsverzeichnisses.
Menge: 1,000 Psch

USt %: 19,00
